# 40002-64 MKH Lu - Zunkunftsprojekt Mensch und Gesundheit
Angebotsaufforderung (GAEB 90, DA83)
Währung: EUR
Auftraggeber: St. Marienkrankenhaus Ludwigshafen

## 473_1 DVE/WVE ITS Bauteil F
Datum: 30.07.24

### 01 Decken- und Wandversorgungseinheiten ITS BT F

*Hinweis*
UMFANG DER LEISTUNGEN:

Bei den ausgeschriebenen Leistungen handelt
es sich im Wesentlichen um die Lieferung und
Montage der Deckenversorgungseinheiten für
den Neubau Bauteil F des St. Marien- und
St. Annastiftskrankenhauses in Ludwigshafen.

*Hinweis*
PLANANLAGE:

Folgende Pläne liegen dem Leistungsverzeichnis
als Kalkulationsgrundlage bei:

Grundrisse

Ü274_0_Übersicht Ebene +1_ BT F_1_100

Detailpläne

1.F.04 2 Bett
1.F.05 2 Bett  WA: IA2041

1.F.48 2-Bett Ki/Jugend WA: IA2040
1.F.49 2-Bett
1.F.50 2-Bett
1.F.51 2-Bett
1.F.52 2-Bett

1.F.72  2-Bett WA: IA2036
1.F.79.1 2-Bett

1.F.70.1 1-Bett WA: IA2035
1.F.71.1 1-Bett
1.F.73.1 1-Bett Ki/Jugend WA: IA2034
1.F.74.1 1-Bett Ki/Jugend
1.F.75.1 1-Bett
1.F.76.1 1-Bett
1.F.78.1 1-Bett

Dieses Leistungsverzeichnis wurde automatisch sortiert.

Der Bieter hat die Vollständigkeit der Unterlagen
anhand der Seitenzahlen zu prüfen und ggf. fehlende
Blätter anzufordern.
Die Leistungen sind gemäß den zum Zeitpunkt der
Ausführung
gültigen und freigegebenen Ausführungsplänen
auszuführen.

*Hinweis*
BAUSTELLENBESCHREIBUNG UMBAU SMK ZMG BT F1
Im Zuge der Zusammenlegung der beiden Kliniken St.
Marien- und  St. Annastiftkrankenhaus in Ludwigshafen
wird im St. Marienkrankenhaus das 1.Obergeschoss des
bestehenden Funktionsbaus, BT F1, neu strukturiert.
Der bestehende Funktionsbau aus den 1980er - Jahren
wurde in Massivbauweise errichtet (Stahlbetondecken,
Stahlbeton-/ Mauerwerksaußenwände mit
Klinkerverkleidung).
Der Gebäudeteil an der Salzburgerstraße wurde bereits
im ersten Bauabschnitt um eine Etage aufgestockt,
lediglich die "Hülle" (Außenfassade und die
Dachabdichtung) wurde bereits fertiggestellt.
Der 3-geschossige Funktionsbau, BT F, beinhaltet:
UG: Notaufnahme, Radiologie, Zentralsterilisation
EG: zentrales Patientenaufnahmezentrum
OG: Zentral-OP, ambulantes Operieren
Die 5 OP-Räume sind nach Fertigstellung des
benachbarten Neubaus, BT G samt Nebenräumen bereits
umgezogen. Die freiwerdende Fläche im Bestand, BT F1
und der Aufstockung wird zur Intensivstation umgebaut.
Der komplette Bereich wird entkernt, die Innenwände bis
auf die Tragkonstruktion entfernt. Die Intensivstation
wird in Trockenbauweise neu erstellt. In Teilbereichen
werden neue Fensteröffnungen hergestellt bzw.
bestehende Fenster ausgetauscht.
Die angrenzenden Bauteile bleiben während der gesamten
Bauzeit in Betrieb. Im Unter- und Erdgeschoss sind
abschnittsweise Arbeiten im laufenden Betrieb, z.B. zur
Installation der neuen BOS-Anlage sowie der Anpassung /
Installation von neuen Wasser-/ Abwasser- und
Lüftungsleitungen notwendig.

Der an die Baustelle angrenzende Bereich ambulantes
Operieren im 1.Obergeschoss in der süd-westlichen Ecke
bleibt bestehen und in Betrieb während der Umbauphase,
es erfolgt die Nachrüstung der BOS-Anlage.
Kernarbeitszeiten sind von Montag bis einschl. Samstag
von jeweils 7.00 Uhr bis 18.00 Uhr.
Lärm- und Erschütterungsintensive Arbeiten können nur
von Mo bis Fr zwischen 16.00 Uhr und 22.00 Uhr
ausgeführt werden, zwischen 13.00 Uhr und 16.00 Uhr
sind dann die zugehörigen Materialtransporte zu
terminieren.
Samstags sind Arbeiten ohne Einschränkungen zwischen
7.00 und 18.00 Uhr möglich.

Weiterhin noch der Hinweis, dass vor Ausführung von
"Feuerarbeiten" (z.B. Schweiß-, Schneid-,
Trennschleif-Arbeiten, etc.) zwingend ein
"Erlaubnisschein für die Durchführung von
Feuerarbeiten" von den jeweiligen Firmen beim SMK
einzureichen ist, welcher vor Ausführungsbeginn von
einem Mitarbeiter des SMK- Technik- und
Gebäudemanagements unterzeichnet werden muss.
Die Umbaufläche beträgt ca. 1900m².
Der Zugang zur Baustelle in der Ebene 1 erfolgt mittels
eines externen Gerüst-Treppenturms an der
Salzburgerstraße über die stirnseitig an der
Aufstockung vorhandene Außentür mit den lichten
Abmessungen BxH ca. 1,25 m x 2,40m.
Nur über diesen Zugang zur Aufstockung ist auch der
restliche Umbaubereich innerhalb der Ebene 1 zu
erreichen.
Neben dem Gerüst-Treppenturm an der Salzburgerstraße
wird gemäß beigefügtem Lageplan ein Bauaufzug
aufgestellt, Tragkraft ca. 2000 KG, Grundfläche Bühne L
x B ca. 3,30 m x 1,45 m,
sowie eine Materialabsetzbühne, Abmessungen:
L x B ca. 4,00 x 3,50 m, Lastklasse 4 (Verkehrslast 3
KN/m2).
Wegen der eingeschränkten Lagerfläche können
Materialien nicht im Bereich des Baustellenzugangs bzw.
der Materialabsetzfläche (max. Belastung 600 KG/m2)
hinter dem Gehweg Salzburgerstrasse gelagert werden,
sondern sind unverzüglich wieder zu vertragen.
Eine Nutzung der innerhalb des Gebäudes vorhandenen
Aufzugsanlagen wird vom SMK nicht gestattet und ist
auch nicht möglich, da diese Bereiche durch
Staubschutzwände von der Baustelle abgetrennt und somit
nicht zugänglich sind.
An der Ecke Salzburgerstraße / Steiermarkstraße
befindet sich gemäß beigefügtem Lageplan die
Baustelleneinrichtungsfläche mit WC-Container sowie
Aufstellflächen für Personal - und Materialcontainer.
Ein Parken von Firmenfahrzeugen auf der vorgenannten
BE-Fläche ist aus Platzgründen nur zum Be- und Entladen
zulässig.
Geparkt werden kann im eigenen Parkhaus des SMK
(kostenpflichtig) bzw. kostenfrei auf den ausgewiesenen
Parkflächen des umliegenden Wohngebietes.

*Hinweis*
HINWEIS ZU GEFORDERTEN PRODUKTANGABEN:

Freistellen im Text (Punktfolgen bzw. Unterstriche)
sind vom Bieter auszufüllen bzw. wird keine
Produktangabe eingetragen, gilt die Erklärung im
Angebotsschreiben-Formblatt Nr. 213, Punkt 8,
dass das im LV vorgeschlagene Produkt Inhalt des
Angebotes ist.

*Hinweis*
PRODUKTANGABEN BIETER

Produktdatenblätter, Zulassungen etc. und sonstige
Nachweise
sowie Muster sind spätestens auf Anforderung innerhalb
von
6 Kalendertagen vorzulegen (in Schriftform und
elektronisch
im pdf-Format auf Datenträgern).

*Hinweis*
GLEICHWERTIGKEIT ZU LEITFABRIKATEN:

Werden andere Fabrikate als die im LV angegebenen
Leitfabrikate angeboten, so ist vom Bieter der Nachweis

der Gleichwertigkeit zumindest in Bezug auf die in der

Leistungsbeschreibung angegebenen Anforderungen
sowie weiteren wesentlichen Eigenschaften des
Leitfabrikats bezüglich Qualität und gestalterischen
Vorgaben zu erbringen. Geringfügige Abweichungen in
anderen, unwesentlichen Eigenschaften sind zulässig.

*Hinweis*
ANGABEN ÜBER BAUART, BAUTEIL, BAUSTOFF:

Mit den im Leistungsverzeichnis enthaltenen Angaben
über Bauart, Bauteil, Baustoff und Abmessungen gelten
auch der Herstellungsvorgang und -ablauf bis zur
fertigen Leistung unter Zugrundelegung der anerkannten

Regeln der Technik und der gesetzlichen und
behördlichen Vorschriften als beschrieben.
Hierbei bedeutet Bauart das Herstellen durch
Zusammenfügen der Stoffe und Bauteile bis zur fertigen

Leistung.

*Hinweis*
EINBAU + LIEFERUNG STOFFE:

Alle Leistungen umfassen neben dem Einbau auch die
Lieferung der dazugehörigen Stoffe und Bauteile
einschl. Abladen und Lagern auf der Baustelle,
wenn in der Leistungsbeschreibung nichts anderes
vorgeschrieben ist.

*Hinweis*
VORARBEITEN DURCH DEN AG:

Vor Beginn der Rohbauarbeiten wird vom Auftraggeber
eine
übergeordnete Baustelleneinrichtung mit Bauzaun,
Baustraße,
Sanitärcontainer, Verkehrssicherung sowie Baustrom- und

Bauwasseranschlüssen veranlasst.

Der Meterriss wird bauseits nur einmal pro Geschoss
angebracht und muss vom AN eigenverantwortlich an
die für ihn relevanten Stellen übertragen werden.
Dies ist in die Einheitspreise einzukalkulieren.

*Hinweis*
ERKUNDUNG DES UNTERGRUNDES:

Der AN hat die Pflicht, den Untergrund auf vorhandene
Technische Anlagen im Baufeld zu überprüfen.

*Hinweis*
TERMINE, BAUAUSFÜHRUNG, ARBEITSABSCHNITTE:

Nach erfolgter Auftragserteilung hat der AN dem AG
innerhalb von 2 Wochen einen bauteil- und
geschossweisen Taktplan im Rahmen der vorgesehenen
Fristen zur Prüfung vorzulegen. Der genehmigte
Terminplan wird Vertragsbestandteil.

Folgende Termine und Abläufe werden vorgegeben:
siehe Besondere Vertragsbedingungen (BVB).

Wir möchten Sie zudem darauf hinweisen, dass der
Grundriss in vier Abschnitten aufgeteilt ist. Die
Deckenversorgungseinheiten befinden sich jedoch nur in
drei Abschnitten.
Bitte berücksichtigen Sie in Ihrem Angebot, dass die
Anfahrt insgesamt entsprechend den erforderlichen
Montageschritten mehrfach einzukalkulieren ist.

*Hinweis*
ARBEITSZEITEN / SONSTIGES:

Kernarbeitszeiten sind von Montag bis einschl. Samstag
von jeweils 7.00 Uhr bis 18.00 Uhr.
Lärm- und erschütterungsintensive Arbeiten können nur
von
Mo. bis Fr. zwischen 16.00 Uhr und 22.00 Uhr ausgeführt
werden,
zwischen 13.00 Uhr und 16.00 Uhr sind dann die
zugehörigen
Materialtransporte zu terminieren.
Samstags sind Arbeiten ohne Einschränkungen zwischen
7.00 und 18.00 Uhr möglich.

*Hinweis*
BAUSTROM, BAUWASSER, BAUSCHUTT:

Regelungen zu Kosten für Baustrom, Bauwasser und
Bauschuttbeseitigung:
siehe Besondere Vertragsbedingungen (BVB).

*Hinweis*
BAUSTELLENBESICHTIGUNG:

Eine Ortsbesichtigung vor Abgabe des Angebotes wird
empfohlen.

*Hinweis*
BAUSTELLENEINRICHTUNG:

Das Einrichten, Vorhalten und Räumen der Baustelle
einschl. aller dazugehörigen Nebenarbeiten ist in die
Einheitspreise einzurechnen.

*Hinweis*
GERÜSTE:

Gerüste sowie Hebezeuge sind für sämtliche angebotenen

Leistungen bereitzustellen und in die Einheitspreise
einzukalkulieren.

Arbeitshöhen: siehe Angaben im Leistungsverzeichnis
bzw. beiliegende Schnittzeichnungen

*Hinweis*
LAGERMÖGLICHKEITEN:

Es wird ausdrücklich darauf hingewiesen, dass die
Lagermöglichkeiten von Baustoffen und Geräten auf der
Baustelle sehr begrenzt sind.
Notwendige kurzfristige Lagerung von Baustoffen und
Geräten ist rechtzeitig mit der Bauleitung abzustimmen.

Bei Zuwiderhandlung ist die Bauleitung berechtigt, nach

fruchtloser Aufforderung Materialien/Geräte zu Lasten
des AN umsetzen bzw. abfahren zu lassen.
Etwa darüberhinaus erforderliche Lager- und
Arbeitsplätze hat der Auftragnehmer zu beschaffen.
Die Kosten sind in die Einheitspreise einzukalkulieren.

*Hinweis*
MATERIALTRANSPORT:

Grundsätzlich ist der Transport der Materialien zu den

Verwendungsstellen, d.h. zum Verarbeitungs-/Einbauort
in die jeweiligen Positionen mit einzukalkulieren,
sofern nicht besondere Ansätze in den Positionen
enthalten sind.

Zu beachten ist, dass die Andienung der Baustelle über
die
Salzburger Straße nur über den Bauaufzug erfolgen kann.

Eine direkte Andienung der Baustelle ist nicht möglich.

Ebenso erfolgt der Abtransport/Entsorgung von Geräten
und anfallenden Abfall etc. über den Bauaufzug.
Die ist in die Einheitspreise einzukalkulieren.

*Hinweis*
MITBENUTZUNG VON FLÄCHEN UND RÄUMEN:

Der AG stellt keine Aufenthaltsräume und Lagerräume zur

Verfügung.
Es ist grundsätzlich nicht zulässig, Bautüren im
Gebäude einzubauen.
Notwendige Aufenthalts- und Lagerräume zur Durchführung

der Leistung des AN sind in die Einheitspreise
einzukalkulieren.

*Hinweis*
BESCHRÄNKUNGEN FÜR DIE BESEITIGUNG VON
ABWASSER UND ABFÄLLEN:

Die bei den Arbeiten des AN anfallenden Abfälle,
Bauschutt,
Verpackungsmaterialien und dergleichen sind
vorschriftsmäßig
zu beseitigen.
Die Einheitspreise beinhalten auch die Kosten für die
Entsorgung
des anfallenden Schuttmaterials (Transport und
Kippgebühr),
sofern in den jeweiligen Positionen keine abweichenden

Festlegungen getroffen sind.
Die Entsorgung hat entsprechend den geltenden
Vorschriften
zu erfolgen.
Hierbei sind zu berücksichtigen:
- Kreislaufwirtschafts- und Abfallgesetz KrW-/AbfG
- Transportgenehmigungsverordnung TgV
- Gewerbeabfallverordnung GewAbfV
- Altholzverordnung AltholzV
- Abfallverzeichnis-Verordnung AVV
- Vorgaben der LAGA

Die Entsorgung hat außerdem entsprechend den
Satzungen/ Richtlinien der zuständigen Verwaltung
(Stadt/Kreis) zu erfolgen.Bei Widerspruch zu den
Vorbemerkungen des Leistungsverzeichnisses
gelten für die Entsorgung diese Vorschriften.

Die Entsorgung ist über Entsorgungsnachweise
und Begleitscheine bzw. Übernahmescheine zu
dokumentieren.
Diese Nachweise aller entsorgten Materialien sind
der Schlussrechnung beizufügen.

*Hinweis*
ARBEITEN ANDERER UNTERNEHMER AUF DER BAUSTELLE:

Es sind zeitgleich andere Unternehmer auf der Baustelle

tätig.

*Hinweis*
WINTERBAUVORKEHRUNGEN:

Der AG wird keine Winterbauvorkehrungen vornehmen.

*Hinweis*
ANFORDERUNGEN AN RECYCLING-MATERIALIEN:

Beabsichtigt der AN Recyclingmaterialien einzubauen,
ist zuvor die Zustimmung des AG unter Vorlage der
erforderlichen Nachweise, Unbedenklichkeitsbescheinigungen und Zulassungen vorzulegen.

*Hinweis*
ANFORDERUNGEN AN STOFFE INBEZUG AUF
GESUNDHEITS- UND UMWELTSCHUTZ:

Es dürfen grundsätzlich keine lösungsmittelhaltigen
oder als gesundheitsschädlich eingestuften Materialien

verarbeitet werden.
Lösungsmittelhaltige Materialien sind nur zulässig,
wenn keine technischen Alternativen möglich sind und
bei entsprechendem Nachweis die eingesetzten
Materialien
vor Beginn der Arbeiten vom Auftraggeber genehmigt
werden.
Die Datenblätter der Materialien sind hierfür
vorzulegen.

Für alle zum Einbau in Innenräumen kommenden
Materialien
muss der Nachweis der gesundheitlichen Unbedenklichkeit

gemäß ABG - Anforderungen an bauliche Anlagen bezüglich

des Gesundheitsschutzes - des DIBt erbracht sein.

Bei allen Materialien, die in Boden und Grundwasser
eingebaut
bzw. durch Niederschlag beaufschlagt werden, ist
sicherzustellen,
dass die verwendeten Bauteile weder eine schädliche
Bodenveränderung noch eine Grundwasserverunreinigung
hervorrufen können.
Bei der Auswahl der Materialien für die betroffenen
Bauteile
(z.B. Dachhaut, Fassade, Gründung) und bei der
Ausführung der
Arbeiten ist die ABuG - Anforderungen an bauliche
Anlagen bezüglich der Auswirkungen auf Boden und
Gewässer - des DIBt einzuhalten.

Die entsprechenden Nachweise sind vom AN vorzulegen.

*Hinweis*
ART UND UMFANG VON EIGNUNGSNACHWEISEN:

Bei der Verwendung von zulassungspflichtigen Stoffen
und Bauteilen ist der gültige Zulassungsbescheid
vorzulegen.

*Hinweis*
ALLGEMEINER HINWEIS

Grundlage des Angebotes sind die Leistungsbeschreibung
und Plananlagen. Der Bieter ist gehalten, die im LV
beschriebenen Details auf Vollständigkeit, fachgerechte

Ausführung und Eignung für den vorgesehenen
Verwendungszweck zu überprüfen. Etwaige Unklarheiten
sind vor Abgabe des Angebotes mit der ausschreibenden
Stelle zu klären.

*Hinweis*
AUSFÜHRUNGSUNTERLAGEN:

Planunterlagen des Auftraggebers (AG) werden dem
Auftragnehmer (AN) grundsätzlich nur digital als
pdf- oder dwg-Dateien unentgeltlich zur Verfügung
gestellt.
Weitere Ausfertigungen wie Papierplots u.ä. müssen
durch
den Auftragnehmer selbst erbracht werden.
Dies ist bei der Kalkulation zu berücksichtigen.

Der Erhalt der Unterlagen ist vom AN schriftlich zu
bestätigen.

Planunterlagen des Auftragnehmers (AN) sind dem
Auftraggeber (AG) bzw. Architekten grundsätzlich
jeweils 2-fach in Papierform sowie digital als pdf-
oder dwg-Dateien rechtzeitig und unaufgefordert zur
Prüfung vorzulegen, wenn in der Leistungsbeschreibung
keine abweichende Angabe gemacht ist.

*Hinweis*
ANFORDERUNG DIGITALER AUFMASSE

Die Abrechnung und die zugehörigen Aufmaße sind so
aufzustellen, dass sie mit EDV geprüft werden können.
Hierfür sind die Aufmaße zusätzlich zur Ausfertigung in
Papierform auch digital auf Datenträger im Datei-Format
DA11 gemäß REB vorzulegen.
Die Nummerierung und Reihenfolge der Positionen in der

Rechnung und im Aufmaß sind gemäß Leistungsverzeichnis

aufzustellen.
Nachtragspositionen beginnen mit der Nummer 90.

*Hinweis*
KOORDINATION NACH BAUSTELLENVERORDNUNG (SIGEKO):

Die Baustelle wird von einem Koordinator nach
Baustellenverordnung (SiGeKo) betreut.
Der Koordinator nach Baustellenverordnung erstellt
einen
Sicherheits- und Gesundheitsschutz-Plan.
Dieser wird im Bauablauf ständig angepasst. Er ist vom
AN bei
seiner Arbeitsvorbereitung zu beachten und wird
Vertragsbestandteil.
Die Arbeit des SiGeKo entbindet den AN nicht seinen
arbeitsschutzrechtlichen Verpflichtungen nachzukommen
(Beachtung u.a. des Arbeitsschutzgesetzes, der
PSA-Benutzung,
Betriebssicherheitsverordnung, der
Lastenhandhabungsverordnung, der
Arbeitsstättenverordnung mitzugehörigen
Arbeitsstättenregeln etc.).
Dem Koordinator nach Baustellenverordnung sind die von
ihm im Rahmen der Firmenauskunft zur Arbeitssicherheit
abgefragten Informationen vor Ausführungsbeginn zur
Verfügung zu stellen. Dies betrifft auch die vom AN
erstellten Gefährdungsbeurteilungen gem.
Arbeitsschutzgesetz, soweit sie vom Koordinator
abgefragt werden.
Ebenso sind dem Koordinator im Falle eines Unfalls die
Unterlagen über den Hergang des Unfalls (Unfallbericht)
zugänglich zu machen.
Befähigungsnachweise sind vorzuhalten. Sie sind auf
Verlangen dem Koordinator vorzulegen.
Die Regelungen des Arbeitszeitgesetzes sind
einzuhalten. Baustellenstillstände aufgrund von
Verletzungen des Arbeitszeitgesetzes gehen zu Lasten
des AN.
Vor Aufnahme der Tätigkeit muss der AN nachweisen, dass
er alle seine auf der Baustelle beschäftigten
Mitarbeiter auf Grundlage der baustellenbezogenen
Gefährdungsanalyse unterwiesen hat.

*Hinweis*
BAUBESPRECHUNGEN:

Es finden wöchentliche Baustellenbesprechungen statt
(Jour- Fix).
Der Auftragnehmer ist verpflichtet, einen geeigneten
bevollmächtigten und deutschsprachigen Mitarbeiter zur
Teilnahme an den wöchentlichen Besprechungen zu
entsenden.
Sofern die AG Bauleitung die Teilnahme von
Subunternehmern des AN fordert, sind diese
verpflichtet, ebenfalls daran teilzunehmen. Nach
Aufforderung des AG hat der AN auch an weiteren
Besprechungen teilzunehmen. Der AN hat eine
schriftliche Wochenvorschau über die geplanten
Leistungen der anstehenden Woche in der wöchentlichen
Baubesprechung zu übergeben.
Ein bevollmächtigter deutschsprachiger Vertreter des AN
ist zu benennen. Die Leistungen sind einzukalkulieren.

*Hinweis*
BAUTAGESBERICHTE:

Bautagesberichte sind täglich zu führen und sind der
Objektüberwachung wöchentlich vorzulegen.

*Hinweis*
RECHNUNGEN:

Sämtliche Rechnungen (Abschlagsrechnungen, Schlussrechnung, Einzelrechnungen, etc.) sind ausnahmslos über

das beauftragte Architekturbüro einzureichen.

Jede Rechnung ist mit komplettem Aufmaß und
Abrechnungsplänen (begründenden Unterlagen) einzureichen.

Abschlagsrechnungen und Schlussrechnung sowie Aufmaße
sind kumuliert aufzustellen.

Die Nummerierung und Reihenfolge der Positionen in der

Rechnung und im Aufmaß sind gemäß Leistungsverzeichnis

aufzustellen.

*Hinweis*
BESONDERE AUSFÜHRUNGSBEDINGUNGEN (BAB MedT)

für die Lieferung und den Aufbau von Medizinischen
Einbauten und Geräten

1. Angebot und Preise

1.1 Die angebotenen Preise umfassen die komplette
Lieferung einschl. aller Kleinteile frei Einbauort, die
Montage einschl. der Herstellung aller Anschlüsse an
bauseitige Anschlusspunkte und die betriebsfertige
Übergabe der Anlagen einschl. aller zum Betrieb
erforderlichen Abnahmen und Prüfungen sowie die
Einweisung des Personals.

1.2 Bei Abweichungen gegenüber den ausgeschriebenen
Materialien ist ein Beleg über die Gleichwertigkeit zu
liefern.

1.3 Es ist zu berücksichtigen, dass bedingt durch die
abschnittsweise Fertigstellung mehrere Anfahrten
einzukalkulieren sind.

2. Ausführung

2.1 Es sind Gerätegenerationen zu liefern, die dem
Entwicklungsstand des Zeitpunktes des Lieferbeginns
entsprechen. Der Auftragnehmer hat den Auftraggeber
über seine Neuentwicklungen und technischen
Veränderungen so rechtzeitig zu unterrichten, dass die
für die Beschaffung Verantwortlichen vor Beginn der
Werksanfertigung vereinbaren können, ob im Rahmen der
verfügbaren Mittel eine Neuentwicklung mit technisch
gleichen Eigenschaften zum vereinbarten Preis oder eine
Neuentwicklung mit zusätzlichen oder verbesserten
technischen Eigenschaften oder eine vorteilhafte
technische Veränderung gegen Vergütung des Mehrpreises
zu liefern ist.

2.2 Alle Forderungen nach MPG und MBetreibV sind zu
erfüllen. Die Geräte müssen in allen Teilen den zum
Zeitpunkt des Lieferbeginns gültigen deutschen Normen
und Vorschriften entsprechen. Im Zweifelsfalle ist die
Erfüllung der Normen und Vorschriften durch den
Auftragnehmer nachzuweisen und anzuschließen.

2.3 Der Auftragnehmer hat innerhalb der in den
Verdingungsunterlagen oder im Auftragsschreiben
vorgesehenen Frist dem Auftraggeber
Ausführungszeichnungen, Geräteaufstellungspläne,
Ansichten und Berechnungsunterlagen in doppelter
Ausführung zur Prüfung und Zustimmung einzureichen, aus
denen alle für den Einbau erforderlichen Angaben wie
Mauerdurchbrüche, Aussparungen, Anschlusspunkte etc.
ersichtlich sind.
Anschlusswerte und geforderte bauseitige Leistungen
sind
eindeutig und verbindlich zu nennen. Für die Erstellung
der
Aufstellungspläne und Ansichten sind die Werkpläne des

Architekten, insbesondere die Grundrisszeichnungen und
Wandabwicklungen, zu verwenden.

2.4 Erforderliche bauseitige Leistungen sind der
Bauleitung rechtzeitig mitzuteilen.

2.5 Der Auftragnehmer hat bei Änderungen in der
Ausführung dem Architekten und Fachplaner unverzüglich
aktualisierte Zeichnungen und Angaben zu übermitteln;
er hat dafür Sorge zu tragen, dass der Auftraggeber und
seine Beauftragten stets im Besitz der gültigen
Ausführungspläne sind. Die Ausführungspläne sind mit
Index derart fortzuschreiben, dass letztlich daraus die
Bestandsunterlagen entwickelt werden können.

3. Abgrenzung zum Gewerk Elektro und Sanitär

3.1 Das Gewerk Elektro installiert die bauseitigen
Anschlusspunkte. Dies sind in der Regel Steckdosen,
Geräteanschlussdosen in der Wand oder unter der
Rohdecke, oder freie Kabelenden, je nach Angabe des
Auftragnehmers. Vom Auftragnehmer benötigte spezielle
Anschlüsse, Unterverteilungen, Schaltkästen etc. sind
vom Auftragnehmer vorweg zu liefern. Der Einbau und der
netzseitige Anschluss erfolgt jedoch durch das Gewerk
Elektro. Verlegesysteme für die Verkabelung der
medizintechnischen Geräte untereinander werden nach
Angaben des Auftragnehmers vom Gewerk Elektro
installiert, jedoch gehören die Verkabelung selbst und
die Anschlussarbeiten zum Leistungsumfang des
Auftragnehmers.

3.2 Das Gewerk Sanitär installiert die bauseitigen
Anschlusspunkte. Dies sind in der Regel Absperrventile
und provisorisch verschlossene Ablaufrohre. Nennweiten
und Lage der Anschlusspunkte nach Angabe des
Auftragnehmers. Wandarmaturen zu Becken und Ausgüssen
sind bauseitige Leistungen. Ablaufarmaturen einschl.
aller Kleinteile und Geruchsverschlüsse sind vom
Auftragnehmer zu liefern und anzuschließen.

3.3 Anschlussarbeiten an bauseitige Anschlusspunkte
dürfen nur in Abstimmung mit der bauseitigen
Installationsfirma ausgeführt werden.

4. Abnahme und Einweisung

4.1 Die Anlage darf erst nach der Abnahme für Zwecke
der Nutzung in Betrieb genommen werden. Probebetrieb
und Betrieb zum Zwecke von Messungen und Prüfungen sind
davon auszunehmen. Bei der Abnahme sind
Prüfbescheinigungen sämtlicher erfolgter Prüfungen,
insbesondere von zum Betrieb erforderlichen Prüfungen
vorzulegen. Über alle Messungen, die beim Betrieb zum
Zwecke von Messungen gemacht werden, sind
Messprotokolle anzufertigen und bei der Abnahme
vorzulegen. Prüfbescheinigungen und Messprotokolle sind
zweifach vorzulegen.

4.2 Der Auftragnehmer hat die für den Betrieb
erforderlichen Bedienungs- und Wartungsanweisungen
sowie Anlagebeschreibungen, Bestandszeichnungen und
Aufstellungspläne spätestens zum Zeitpunkt der Abnahme
beizubringen. Die Anlagebeschreibungen sind auf die
tatsächlich eingebauten Anlagenteile
abzustimmen. Aufstellungspläne und Bestandszeichnungen
müssen der tatsächlichen Ausführung entsprechen.
Sämtliche Unterlagen sind in deutscher Sprache zu
liefern.

4.3 Der Auftragnehmer hat das Bedienungs- und
Wartungspersonal nach der Abnahme in dem für eine
einwandfreie Bedienung und Wartung notwendigen Umfang
einzuweisen. Der Auftragnehmer hat mit dem Bauherrn
Einweisungstermine zu vereinbaren.

5. Gewährleistung

5.1 Nach Ablauf der Gewährleistung ist eine Begehung
sowie eine medizintechnische Kontrolle mit Vorlage
eines Prüfberichtes durchzuführen.

*Hinweis*
ALLGEMEINE VERTRAGSGRUNDLAGEN

1. Die Einrichtungsgegenstände müssen den besonders
hohen Anforderungen im Krankenhausbetrieb genügen
(siehe "Richtlinie für Krankenhaushygiene und
Infektionsprävention", 8/91, Anlagen 4.5.4 und 4.5.5).

- ES GELTEN DIE ANERKANNTEN REGELN DER TECHNIK -

Becken sind ohne Überlauf und Kühl- und Gefriergeräte
mit
manueller Abtauung auszuführen

2. Die Preise verstehen sich einschließlich Lieferung
aller erforderlichen  Materialien und Werkstoffe frei
Baustelle, deren Transport an die Verwendungsstelle,
deren fachgerechte und geschützte Lagerung, deren
fachgerechten Einbau, Montage und Demontage nach den
einschlägigen Verarbeitungs- und Einbauvorschriften der
Hersteller, einschließlich aller erforderlichen
Nebenarbeiten, die sich bei der Ausführung und
Durchführung der Leistung ergeben, und der Einweisung
des Bedienpersonals.

Für die angebotenen und beschriebenen Leistungen
übernimmt der Bieter die Gewähr der Vollständigkeit,
d.h. Leistungen, die sich bei der Ausführung
zwangsläufig ergeben bzw. dazu gehören oder
erforderlich werden, hat er mit einzukalkulieren, auch
wenn diese im Leistungsbeschrieb nicht ausdrücklich
erwähnt sind. Der Unternehmer schuldet den Erfolg.

Die Einheitspreise der im Leistungsverzeichnis
beschriebenen Leistungen sowie aller Nachtragsangebote
sind Festpreise bis zur Vollendung der Leistung.

3. Mit Angebotsabgabe und rechtsverbindlicher
Unterschrift erklärt der Bieter,

1. (a) dass er eine örtliche Begehung und Besichtigung
der
Baustelle vorgenommen hat,

2. (b) dass ihm der Leistungsumfang, die Erschwernisse
und Besonderheiten der Baustelle sowie alle die
Preisgestaltung, Kalkulation und Ausführung
beeinflussenden Faktoren und
Umstände bekannt sind und berücksichtigt wurden,

3. (c) dass die Leistung umfassend und verständlich
beschrieben ist und die Leistungsbeschreibung
verstanden wurde.

4. Nachträge aus Unterlassung, Fehlern und Irrtümern
bei der Kalkulation, Preisgestaltung und -ermittlung
sind ausgeschlossen und werden nicht anerkannt.
Berechtigte Nachträge sind schriftlich, mit
ausreichender Begründung, beim AG einzureichen und vor
Ausführung von diesem schriftlich genehmigen zu lassen.

5. In allen Einheitspreisen sind die erforderlichen
Verbindungsmittel konstruktiver wie statischer Art zu
berücksichtigen und einzukalkulieren, falls keine
gesonderten Positionen dafür
vorgesehen sind. Für den Montagelastfall erforderliche

Verbände, Lastverteilungen sowie Abstützungen sind bei
der Kalkulation der Einheitspreise zu berücksichtigen
und werden nicht gesondert vergütet.

6. Fabrikatsangaben dienen nur als Leitfabrikate. Es
können auch andere gleichwertige Fabrikate angeboten
werden, die die vorgegebene Funktion und Qualität
erfüllen. Bei Abweichungen gegenüber der beschriebenen
Position ist dies im Text oder als Anlage zu vermerken.

Allgemeine technische Spezifikationen

7. Generell sind die zugesicherten Eigenschaften der
angebotenen Konstruktionen durch dem Angebot
beizufügende Prüfzeugnisse eines anerkannten, neutralen
Fachinstitutes nachzuweisen.

8. Die im Leistungsverzeichnis angegebenen Maße sind
nur Richtmaße. Nach Auftragsvergabe sind am Rohbau vom
AN
eigenverantwortlich die genauen Aufmaße zu nehmen.

9. Werkstatt- und Montageausführungszeichnungen sind im
Rahmen der Vertragsleistungen vom Auftragnehmer (AN) zu
liefern, unter Berücksichtigung der DIN 18335.
Werkstatt- und Montageausführungszeichnungen sind beim
Med. Technik-Planer, in dreifacher Ausfertigung, drei
Wochen nach Auftragserteilung zur Prüfung und
Genehmigung einzureichen.

Die gesamte Technische Bearbeitung ist mit dem Med.
Techniker abzustimmen. Die gesamte Technische
Bearbeitung ist in die Angebotspreise einzukalkulieren.

*Hinweis*
ALLGEMEINE VORBEMERKUNGEN
zu medizinischen Einrichtungen und Geräten.

Alle Forderungen des MPG sind zu erfüllen.

Die Einrichtungsgegenstände müssen den besonders hohen
hygienischen Anforderungen im Krankenhausbetrieb
genügen (siehe "Richtlinie für Krankenhaushygiene und
Infektionsprävention"§,
8/91, Anlagen 4.5.4 und 4.5.5).

Werden die entsprechenden Anforderungen erfüllt:

- der IEC 601

sowie der relevanten Vorschriften und Bestimmungen

- der VDE

- der ISO

in der jeweiligen gültigen Fassung müssen durch die
nachfolgend spezifizierten Geräte/Möbel erfüllt sein.

Alle Geräte und Möbelteile müssen das CE-Zeichen
tragen.

Die gesetzlichen Verpflichtungen gemäß MPBetriebV
(Einweisung, Dokumentation, Funktionsprüfung) werden
vom Bieter oder Hersteller erfüllt.

Funktionsmobiliar und Festeinbauten aus Stahlblech
entsprechen der Klassifizierung zum Brandverhalten nach
Richtlinie DIN EN 13501-1:2010-01. Das "Allgemeine
bauaufsichtliche Prüfungszeugnis" nach dieser
Richtlinie liegt dem Bieter oder Hersteller vor.

Das Angebot muss alle Einrichtungen und Bestandteile
einschl. notwendigen Zubehörs enthalten, die zur
Funktionsfähigkeit erforderlich sind.

Abweichungen von bzw. Alternativen zu den genannten
Standards oder zu dem nachfolgend spezifizierten
Leistungsumfang müssen eindeutig durch Abkürzungen
"Abw." oder "Alt." gekennzeichnet werden.

 Vorbemerkungen gelesen und zur Kenntnis genommen:

___________________________________________
 (Datum, Stempel und Unterschrift)

*Hinweis*
LEISTUNGSUMFANG

Die Kosten für Lieferung frei Verwendungsstelle,
Montage,
betriebsfertige Übergabe und Einweisung des
Bedienpersonals
sind in die Preise einzurechnen.

Die gelieferten Einrichtungen und Geräte sind vom
Auftragnehmer
an die bauseitigen Medienver - und Entsorgungsnetze
unter Einhaltung der geltenden Vorschriften
anzuschließen. Dazu sind geräteseitig entsprechende Verbindungselemente (Flansche,
Verschraubungen) vorzusehen und mitzuliefern.
Auf Anforderung des Auftraggebers sind alle großflächig
berührbaren Metallteile und Festeinbauten an einen
bauseitigen Potentialausgleich anzuschließen.

Zur Übergabe/Abnahme sind in deutscher Sprache und
DIN-konform zweifach zu übergeben (siehe dazu auch
LV-Titel Dokumentation):

Geräte-Bedienanweisung mit

- Rohr- und Stromlaufplänen
- Ersatzteilliste unter Angabe der Bestellnummern
- technische Gerätebeschreibung
- Wartungshinweise

#### 01.01 Decken- und Wandversorgungseinheiten ITS BT F

**01.01.0001 Deckenbefestigung- Vorbereitung für spätere Nachrüstung**
Deckenbefestigung-  Vorbereitung für spätere
Nachrüstung

vorgesehen für Raum-Nr.:

1.F.79.1 2-Bett
1.F.52 2-Bett

Für die Räume 1.F.79.1 2-Bett und1.F.52 2-Bett soll die
Unterkonstruktion für zukünftige
Deckenversorgungseinheiten geliefert und montiert
werden.
In diesen Räumen erfolgt keine sofortige Installation
der Deckenversorgungseinheiten. Die Unterkonstruktion
muss für eine spätere  Nachrüstung geeignet sein. Zudem
ist eine Abdeckung der Unterkonstruktion von unten
erforderlich, um eine ordnungsgemäße Deckengestaltung
sicherzustellen.

bestehend aus:
Es soll ein Montagegestell zur Installation der
Versorgungseinheit und zur Überbrückung des
Zwischendeckenfreiraumes bis zu 1000 mm geliefert
 werden, inklusive aller notwendigen
 Befestigungskomponenten, z.B. Unterdeckenflansch
, Distanzrohre, Rohrversteifung, Trennstellenflansch. A
m unteren Ende des Gestells befinden sic
h Anschlusskomponenten zum Anschluss aller geforderte
n Medien (Elektro- und Gasversorgung).
Zur Abdeckung der Öffnung in die Zwischendecke, werde
n Baldachine gefordert, die mittels eine
r Silikon-Dichtlippe gegen die Decke abdichten. Zu
r problemlosen Montage und Wartung sind diese Abdeckung
n zweigeteilt auszuführen. Sie ist für all
e ausgeschriebenen Einzel- un
d Doppeldeckenversorgungseinheiten zu verwenden.

Bauseitige Vorgaben:

Oberkante Fertigfußboden bis Unterkante Rohdecke:
  3820mm/ 3900mm

Oberkante Fertigfußboden bis Unterkante Zwischendeck
e:  2900mm

(Aufmaß vor Ort)

Anforderungen  Angebot*

Lieferung inklusive aller notwendig
en Befestigungskomponenten
  Ja / Nein

Schnittstellen zum Anschluss aller geforderten Medi
en (Gas-,
Starkstrom- und Schwachstrom-Einrichtungen) Ja / Nein

Deckenrohre überbrücken eine Zwischendeckenhöhe von b
is zu 1000
mm und sind auf der Baustelle auf die benötig
te Zwischendeckenhöhe
anpassbar  Ja / Nein

Max. auftretendes Moment an der Decke:  ______N

Max. auftretende Zugkraft an der Decke:  ______ Nm

Durchmesser des Lochkreises:  ______ mm

Deckengestell vorbereitet zur Aufnahme einer zweit
en Deckenversorgungseinheit oder eines Monitorarmes  Ja / Nein

Material des Deckenflansches, Trennstellenflansche
s, Versteifungs
satzes und der Gewindestangen:  __________

Farbe des Baldachins:  __________

Baldachin Abmaße (L x B x H)  ___x ___x ___ mm

Material des Baldachins:  __________

Baldachin in geteilter Ausführung  Ja / Nein

* Zutreffendes bitte ankreuzen bzw. Eintrag vornehmen.

Komplett liefern, montieren und anschließen einsch
l. Kleinmaterial.
Menge: 4,000 St

**01.01.0002 Deckenbefestigung**
Deckenbefestigung
vorgesehen für Raum-Nr.:

1.F.70.1 1-Bett - WA: IA2035
1.F.71.1 1-Bett
1.F.73.1 1-Bett Ki/Jugend - WA: A2034
1.F.74.1 1-Bett Ki/Jugend
1.F.75.1 1-Bett
1.F.76.1 1-Bett
1.F.78.1 1-Bett
1.F.51 2-Bett
1.F.50 2-Bett
1.F.49 2-Bett
1.F.48 2-Bett Ki/Jugend - WA: IA2040

bestehend aus:
Es soll ein Montagegestell zur Installation der
Versorgungseinheit und zur Überbrückung des
Zwischendeckenfreiraumes bis zu 1000 mm geliefert
 werden, inklusive aller notwendigen
 Befestigungskomponenten, z.B. Unterdeckenflansch
, Distanzrohre, Rohrversteifung, Trennstellenflansch. A
m unteren Ende des Gestells befinden sic
h Anschlusskomponenten zum Anschluss aller geforderte
n Medien (Elektro- und Gasversorgung).
Zur Abdeckung der Öffnung in die Zwischendecke, werde
n Baldachine gefordert, die mittels eine
r Silikon-Dichtlippe gegen die Decke abdichten. Zu
r problemlosen Montage und Wartung sind diese Abdeckung
n zweigeteilt auszuführen. Sie ist für all
e ausgeschriebenen Einzel- un
d Doppeldeckenversorgungseinheiten zu verwenden.

Bauseitige Vorgaben:

Oberkante Fertigfußboden bis Unterkante Rohdecke:
  3820mm/ 3900mm

Oberkante Fertigfußboden bis Unterkante Zwischendeck
e:  2900mm

(Aufmaß vor Ort)

Anforderungen  Angebot*

Lieferung inklusive aller notwendig
en Befestigungskomponenten
  Ja / Nein

Schnittstellen zum Anschluss aller geforderten Medi
en (Gas-,
Starkstrom- und Schwachstrom-Einrichtungen) Ja / Nein

Deckenrohre überbrücken eine Zwischendeckenhöhe von b
is zu 1000
mm und sind auf der Baustelle auf die benötig
te Zwischendeckenhöhe
anpassbar  Ja / Nein

Max. auftretendes Moment an der Decke:  ______N

Max. auftretende Zugkraft an der Decke:  ______ Nm

Durchmesser des Lochkreises:  ______ mm

Deckengestell vorbereitet zur Aufnahme einer zweit
en Deckenversorgungseinheit oder eines Monitorarmes  Ja / Nein

Material des Deckenflansches, Trennstellenflansche
s, Versteifungs
satzes und der Gewindestangen:  __________

Farbe des Baldachins:  __________

Baldachin Abmaße (L x B x H)  ___x ___x ___ mm

Material des Baldachins:  __________

Baldachin in geteilter Ausführung  Ja / Nein

* Zutreffendes bitte ankreuzen bzw. Eintrag vornehmen.

Komplett liefern, montieren und anschließen einsch
l. Kleinmaterial.
Menge: 15,000 St

**01.01.0003 DVE, Tandem, 2-armig, ITS**
DVE, Tandem, 2-armig, ITS

vorgesehen für Raum-Nr.:

1.F.70.1 1-Bett
1.F.71.1 1-Bett
1.F.73.1 1-Bett Ki/Jugend
1.F.74.1 1-Bett Ki/Jugend
1.F.75.1 1-Bett
1.F.76.1 1-Bett
1.F.78.1 1-Bett
1.F.51 2-Bett
1.F.50 2-Bett
1.F.49 2-Bett
1.F.48 2-Bett Ki/Jugend

bestehend aus:

Tragarmsystem
Das Tragarmsystem ermöglicht eine optimale
Positionierung von Medienköpfen und -säulen. Um auch in
Zukunft einfache Nachrüstungen am Tragarmsystem
durchzuführen, sind die Tragarme an den Endseiten mit
leicht abnehmbaren Endkappen versehen.
Die Bremsen werden über in der Säule integrierte, frei
 positionierbare Bedienelemente oder über Bediengriffe
 an einer Konsole, einer Mediensäule oder einem
 Medienkopf angesteuert. Alle Bremsen des Tragarmsystem
 können gleichzeitig durch das Umfassen de
s Bediengriffes gelöst werden. Die Positionierung de
r Deckenversorgungseinheit ist mit einer Hand möglich.

Tragarmsystem Infusionsseite
Anforderungen:  Angebot*

Das Bremssystem beinhaltet ein Doppel-Bremssyste
m, bestehend
aus Friktionsbremse und pneumatischer Bremse Ja / Nein

Die pneumatische Bremse ist zum direkten Anschluss an
medizinischer Druckluft geeignet  Ja / Nein

Bei Abfall / Ausfall der Druckluftversorgung verblei
bt das Armsystem durch die integrierte Friktionsbrem
se stabil in der zuvor eingestellten Position. In ein
er Notfallsituation lässt sich die DVE trotz Druckausfa
ll vom Patienten wegschwenken, um uneingeschränkten Zug
ng zum Patienten zu gewähren.

Falls Nein: Beschreibung des Bremssystems
___________________________________________________
__________________________________________________
__________________________________________________

Schwenkbereich des Armsystems je Drehgelenk: min. 330
  ________ °

Endanschläge vor Ort entsprechend Nutzerwünsch
en einstellbar
  Ja / Nein
Die Armlänge ist von Achse Lager zu Achse Lager
zu messen!
Länge oberer Tragarm min. 750 mm  _______ mm
Länge unterer Tragarm min. 750 mm  _______ mm
Farbe  __________

Gleichzeitiges Lösen aller Bremsen und Positionier
en der Tragarme
mit einer Hand möglich  Ja / Nein
* Zutreffendes bitte ankreuzen bzw. Eintrag vornehmen

Tragarmsystem Beatmungsseite
Anforderungen:  Angebot*
Das Bremssystem beinhaltet ein Doppel-Bremssyste
m, bestehend
 aus Friktionsbremse und pneumatischer Bremse
  Ja / Nein

Die pneumatische Bremse ist zum direkten Anschluss a
n
medizinischer Druckluft geeignet  Ja / Nein

Bei Abfall / Ausfall der Druckluftversorgung verblei
bt das Armsystemdurch die integrierte Friktionsbrem
se stabil in der zuvor eingestellten Position. In ein
er Notfallsituation lässt sich die DVE trotz Druckausfa
ll vom Patienten wegschwenken, um uneingeschränkten Zug
ng zum Patienten zu gewähren.

Falls Nein: Beschreibung des Bremssystems
_______________________________________________
_______________________________________________
_______________________________________________

Schwenkbereich des Armsystems je Drehgelenk: min. 330
  ________ °
Endanschläge vor Ort entsprechend Nutzerwünsch
en einstellbar
  Ja / Nein
Die Armlänge ist von Achse Lager zu Achse Lager
zu messen!
Länge oberer Tragarm min. 750 mm  _______ mm
Länge unterer Tragarm min. 750 mm  _______ mm
Farbe  __________

Gleichzeitiges Lösen aller Bremsen und Positionier
en der Tragarme
 mit einer Hand möglich  Ja / Nein

* Zutreffendes bitte ankreuzen bzw. Eintrag vornehmen

Mediensäule Infusionsseite
Die vertikale Mediensäule ist über ein integriert
es Drehlager mit einem Distanzrohr am Tragarmsyst
em verbunden. Dieses Distanzrohr lässt sich individue
ll auf der Baustelle an die Gegebenheiten anpassen. Z
ur Anbringung von Konsolen, Haltearmen und anderem Zube
ör sind vier vertikale Befestigungsschienen an mindeste
ns vier Seiten der Mediensäule gefordert. D
ie Entnahmestellen (Gas, Elektro, Schwachstrom) könn
en beliebig auf jedem Bestückungsblech der Säule und üb
er dessen gesamte Länge positioniert werden. Z
ur Platzierung von Entnahmestellen sind durchgängi
ge Bestückungsbleche ohne Spalten zu verwenden m
it glatten, desinfektionsmittelbeständigen Oberflächen.

Anforderungen:  Angebot*
Befestigung von Zubehör an allen vier Seiten möglich
  Ja / Nein

Min. vier vertikale Befestigungsschienen  Ja / Nein

Länge je Befestigungsschiene: min. 1200mm ______ mm

Zuladung an der Mediensäule in Kombination mit zuv
or beschriebenen Armsystem min. 150kg  _______ kg

Bestückung mit Einbaukomponenten an min. 4 Seit
en möglich
  Ja / Nein

Einbau von Gas und Steckdosen auf dem gleich
en Bestückungsblech
  Ja / Nein

Durchgängige Bestückungsbleche der Mediensäule Ja
 / Nein

Länge je Bestückungsblech min. 1200  _______ mm

Anzahl der Einbauplätze der Mediensäule: min. 50Stk.
  _______ Stk
Farbe der Mediensäule:  ___________
Farbe der Bestückungsbleche:  ___________
Drehbereich: min. 330 °  __________ °

wisch- und desinfektionsmittelbeständig
es Touch-Bedienfeld zur Bedienung der Bremsen  Ja / N

Falls Nein: Beschreibung des Bediensystems
_______________________________________________
_______________________________________________
_______________________________________________

Dimmbares indirektes Bodenlicht
Dimmbares Lichtmodul mit nach unten abstrahlend
er Ausführung, zur Installation in die Unterseite d
er Mediensäule, LED-Leuchtmitteleinsatz inkl. integrier
en Niederspannungs-Netzteil zur Spannungsversorgun
g. Ansteuerung über bauseitigen Tastdimmer.
Anforderungen  Angebot*
Deckenlicht dimmbar  Ja / Nein
Elektrische Leistung Leuchtmittel:
  _____ W
LED-Farbtemperatur: Warmweiß (ca. 3000 K)
  _____ K
Lichtstrom: min. 600 lm
  _____ lm
Abstrahlwinkel:
  _____ °
Anzahl LEDs:
  ________
Nutzlebensdauer: min. 30.000 Std
  _____ Std.
Inklusive Leuchtmittel
  Ja / Nein
Inklusive aller elektrischen Komponenten
  Ja / Nein
Leuchtmittel nach außen geschützt
  Ja / Nein
* Zutreffendes bitte ankreuzen bzw. Eintrag vornehmen

Medienbestückung
Als Fabrikat für die Med. Gasentnahmestellen ist d
as Fabrikat Dräger vorzusehen. Lieferung und Montage si
nd in die Preise einzurechnen.

Anforderungen  Angebot*
1x  Sauerstoff  ______ Stk
1x  Druckluft, 5 bar  ______ Stk
1x  Vakuum  ______ Stk

Gefordertes Fabrikat:  Ja / Nein
Fabrikat: Dräger
Typ: Gasentnahmestelle - farbneutral

14x 230V Schutzkontaktsteckdosen m
it LED-Kontrollleuchte  Beschriftungsfeld (13x
SV - grün, 1x BSV - orange)
  ______ Stk
Einbau der Schuko-Steckdosen in 45°-Schrägstellung
  Ja / Nein

Schuko-Steckdosen aufgeteilt auf 4 Stromkreise  Ja
 / Nein

14x Potentialausgleichsbolzen  ______ Stk

1x Systemdose Dräger Monitoring IACS incl. Verkabelung
 Zur Beatmungssäule  ______ Stk

4x Doppeldatendose - RJ45 inkl. CAT 7 Leitung bis zu
r  Deckenschnittstelle  ______ Stk

2x Leerdose mit Deckel  ______ Stk

1x Leerdose ohne Deckel (Schwesternruf) ______ Stk

Medienanschlüsse wie gefordert angeboten  Ja / Nein

Falls Nein: Beschreibung der Abweichungen
___________________________________________________
_____________________________________________________

Mediensäule Beatmungsseite
Die vertikale Mediensäule ist über ein integriert
es Drehlager mit einem Distanzrohr am Tragarmsyst
em verbunden. Dieses Distanzrohr lässt sich individue
ll auf der Baustelle an die Gegebenheiten anpassen u
nd ermöglicht eine optimale Höheneinstellung d
er Mediensäule. Zur Anbringung von Konsolen, Haltearm
en und anderem Zubehör sind vier vertika
le Befestigungsschienen an mindestens vier Seiten d
er Mediensäule gefordert. Die Entnahmestellen (Ga
s, Elektro, Schwachstrom) können beliebig auf jed
em Bestückungsblech der Säule und über dessen gesam
te Länge positioniert werden. Zur Platzierung v
on Entnahmestellen sind durchgängige Bestückungsblec
he ohne Spalten zu verwenden mit glatte
n, desinfektionsmittelbeständigen Oberflächen.

Anforderungen  Angebot*
Befestigung von Zubehör an allen vier Seiten möglich
  Ja / Nein
Min. vier vertikale Befestigungsschienen  Ja / Nein

Länge je Befestigungsschiene: min. 1200mm ______ mm

Zuladung an der Mediensäule in Kombination mit zuvor

beschriebenen Armsystem min. 150kg  _______ kg

Bestückung mit Einbaukomponenten an min. 4 Seit
en möglich

  Ja / Nein

Einbau von Gas und Steckdosen auf dem gleich
en Bestückungsblech
  Ja / Nein

Durchgängige Bestückungsbleche der Mediensäule
  Ja / Nein

Länge je Bestückungsblech min. 1200  _______ mm

Anzahl der Einbauplätze der Mediensäule: min. 50Stk.
  ________ Stk
Farbe der Mediensäule:  _________
Farbe der Bestückungsbleche:  ___________
Drehbereich: min. 330 °  __________ °

wisch- und desinfektionsmittelbeständig
es Touch-Bedienfeld zur Bedienung der Bremsen  Ja / N

Falls Nein: Beschreibung des Bediensystems
___________________________________
___________________________________
___________________________________

Dimmbares indirektes Bodenlicht
Dimmbares Lichtmodul mit nach unten abstrahlend
er Ausführung, zur Installation in die Unterseite d
er Mediensäule., LED-Leuchtmitteleinsatz ink
l. integrierten Niederspannungs-Netzteil z
ur Spannungsversorgung. Ansteuerung über bauseitig
en Tastdimmer

Anforderungen  Angebot*
Deckenlicht dimmbar  Ja / Nein
Elektrische Leistung Leuchtmittel:  _____ W
LED-Farbtemperatur: Warmweiß (ca. 3000 K)  _____ K
Lichtstrom: min. 600 lm  _____ lm
Abstrahlwinkel:  _____ °
Anzahl LEDs:  _____ Stk
Nutzlebensdauer: min. 30.000 Std  _____ Std
Inklusive Leuchtmittel  Ja / Nein
Inklusive aller elektrischen Komponenten  Ja / Nein
Leuchtmittel nach außen geschützt  Ja / Nein
* Zutreffendes bitte ankreuzen bzw. Eintrag vornehme
n
Medienbestückung
Als Fabrikat für die Med. Gasentnahmestellen ist d
as Fabrikat Dräger vorzusehen. Lieferung und Montage si
nd in die Preise einzurechnen.

Anforderungen  Angebot*
2x  Sauerstoff  ______ Stk
2x  Druckluft, 5 bar  ______ Stk
2x  Vakuum  ______ Stk

Gefordertes Fabrikat:  Ja / Nein
Fabrikat: Dräger
Typ: Gasentnahmestelle - farbneutral

12x 230V Schutzkontaktsteckdosen m
it LED-Kontrollleuchte Beschriftungsfeld (11x SV - grü
n, 1x BSV - orange)
  ______ Stk
Einbau der Schuko-Steckdosen in 45°-Schrägstellung
  Ja / Nein
Schuko-Steckdosen aufgeteilt auf 4 Stromkreise Ja
 / Nein

12x Potentialausgleichsbolzen  ______ Stk

1x Systemdose Dräger Monitoring IACS incl. Verkabelung
 zur Infusionssäule  ______ Stk

4x Doppeldatendose - RJ45 inkl. CAT 7 Leitung bis z
ur Deckenschnittstelle  ______ Stk

2x Leerdose mit Deckel  ______ Stk

Medienanschlüsse wie gefordert angeboten  Ja / Nein

Falls Nein: Beschreibung der Abweichungen
___________________________________________________
___________________________________________________
___________________________________________________

Fabrikat ____________________________
Typ  ____________________________
* Zutreffendes bitte ankreuzen bzw. Eintrag vornehmen

Komplett liefern, montieren und anschließen einsch
l. Kleinmaterial.
Menge: 15,000 St

**01.01.0004 Arbeitsplatzkomponenten und Zubehöre**
Arbeitsplatzkomponenten und Zubehöre

zu Pos.: 01.01.0002

vorgesehen für Raum-Nr.:

1.F.70.1 1-Bett
1.F.71.1 1-Bett
1.F.73.1 1-Bett Ki/Jugend
1.F.74.1 1-Bett Ki/Jugend
1.F.75.1 1-Bett
1.F.76.1 1-Bett
1.F.78.1 1-Bett
1.F.51 2-Bett
1.F.50 2-Bett
1.F.49 2-Bett
1.F.48 2-Bett Ki/Jugend

Ablage Infusionsseite
Ablage zur Anbringung an die zuvor beschriebene
Mediensäulle. Montage an allen 4 Seiten der Mediensäule
möglich.

Anforderungen  Angebot*
Stellfläche min.: 400x330mm  ___ x ___ mm
Höhe: max. 30 mm  _______ mm
Zuladung: min. 80 kg  ________ kg
Material: Aluminium  __________
Glatte, kratzfeste, nicht bleichende und antistatische
Oberfläche
  Ja / Nein
Keine scharfen Ecken und Kanten  Ja / Nein
Flüssigkeitskante hinten  Ja / Nein
Ablage ist stufenlos vertikal verschiebbar  Ja / Nein
Ablage ist stufenlos horizontal verschiebbar  Ja / Nein
Vorbereitet zur Aufnahme von bis zu drei Schubladen
  Ja / Nein

Zusätzliche Normschienen (25x10 mm) links und rechts

Abstand zwischen Ablage und Normschiene: min. 20mm
  ______ mm

Zuladung je Normschiene: min. 10 kg  _______ kg

Bedienelement an der Vorderseite der Konsole

Bedienelement an Konsole zum Lösen der Bremsen und zur
Unterstützung des Anwenders beim Positionieren des
Systems

Signalübertragung zur Bremssteuerung drahtlos  Ja /
Nein

Fabrikat _________________________________
Typ _________________________________
1 Stück
* Zutreffendes bitte ankreuzen bzw. Eintrag vornehmen

Ablage mit Schublade Beatmungsseite
Ablage zur Anbringung an die zuvor beschriebene
Mediensäule. Montage an allen 4 Seiten der Mediensäule
möglich.

Anforderungen  Angebot*
Stellfläche min.: 500x450mm
  ___ x ___ mm
Höhe: max. 30 mm  _______ mm
Zuladung: min. 80 kg  ________ kg
Material: Aluminium  __________
Glatte, kratzfeste, nicht bleichende und antistatische
Oberfläche
  Ja / Nein
Keine scharfen Ecken und Kanten  Ja / Nein
Flüssigkeitskante hinten  Ja / Nein
Ablage ist stufenlos vertikal verschiebbar  Ja / Nein
Ablage ist stufenlos horizontal verschiebbar  Ja / Nein
Vorbereitet zur Aufnahme von bis zu drei Schubladen
  Ja / Nein
Zusätzliche Normschienen (25x10 mm) links und rechts

Abstand zwischen Ablage und Normschiene: min. 20mm
  _______ mm
Zuladung je Normschiene: min. 10 kg  _______ kg
Schubladen-Maße: min. 350x250x120 (BxTxH)
  ____x___x___mm
Zuladung, min. 10 kg  _________ kg
Selbst-Zuziehfunktion  Ja / Nein

Leichte Reinigung durch werkzeuglose Demontage der
gesamtenSchublade  Ja / Nein
abnehm- und austauschbare Frontplatte  Ja / Nein
Farbe der Frontplatte  __________
Optional Farbe anpassbar  Ja / Nein

Wenn ja: Welche?
___________________________________
___________________________________
___________________________________

Steckdosenbox an Schublade  Ja / Nein
Installation von bis zu 3 Steckdosen  Ja / Nein
3x 230V Schutzkontaktsteckdosen mit LED-Kontrollleuchte
Beschriftungsfeld, (3x SV - grün)  ______ Stk

Bedienelement an der Vorderseite der Konsole

Bedienelement an Konsole zum Lösen der Bremsen und zur
Unter-stützung des Anwenders beim Positionieren des
Systems

Signalübertragung zur Bremssteuerung drahtlos  Ja
/ Nein

Fabrikat ____________________________
Typ ____________________________
1 Stück
* Zutreffendes bitte ankreuzen bzw. Eintrag vornehmen

Monitorhaltearm VESA  Infusionsseite
zweiteiliger Monitorhaltearm zur Anbringung an der
zuvor beschriebenen Mediensäule, Gelenkarm horizontal
schwenkbar, Montage an allen 4 Seiten der Mediensäule
möglich.

Anforderungen  Angebot*
Länge: min. 300 mm + 300 mm  _______mm
mit integriertem, aufklappbaren Kabelkanal  Ja / Nein
Mit Feststellmöglichkeit der Gelenkpunkte und
fixierten, nicht verschiebbaren Gelenkpunkten  Ja /
Nein
Drehgelenke mit Wälzlagern  Ja / Nein
VESA Adapter 75  Ja / Nein
Monitoraufnahme neigbar  Ja / Nein
Zuladung VESA Adapter: min. 25 kg  _______ kg

Fabrikat ____________________________
Typ ____________________________
1 Stück
* Zutreffendes bitte ankreuzen bzw. Eintrag vornehmen

Monitorhaltearm VESA Beatmungsseite
zweiteiliger Monitorhaltearm zur Anbringung an der
zuvor beschriebenen Mediensäule, Gelenkarm horizontal
schwenkbar, Montage an allen 4 Seiten der Mediensäule
möglich.

Anforderungen  Angebot*
Länge: min. 300 mm + 200 mm  _______mm
mit integriertem, aufklappbaren Kabelkanal  Ja / Nein
Mit Feststellmöglichkeit der Gelenkpunkte und
fixierten, nicht  verschiebbaren Gelenkpunkten  Ja /
Nein
Drehgelenke mit Wälzlagern  Ja / Nein
VESA Adapter 75  Ja / Nein
Monitoraufnahme neigbar  Ja / Nein
Zuladung VESA Adapter: min. 25 kg  _______ kg
Zusätzlich 300mm Normschiene am Monitorarm Ja / Nein

Fabrikat ____________________________
Typ ____________________________
1 Stück
* Zutreffendes bitte ankreuzen bzw. Eintrag vornehmen

Monitorhaltearm VESA Beatmungsseite
zweiteiliger Monitorhaltearm zur Anbringung an der
zuvor beschriebenen Mediensäule, Gelenkarm horizontal
schwenkbar, Montage an allen 4 Seiten der Mediensäule
möglich.
Anforderungen  Angebot*
Länge: min. 200 mm + 200 mm  _______mm
mit integriertem, aufklappbaren Kabelkanal  Ja / Nein
Mit Feststellmöglichkeit der Gelenkpunkte und
fixierten, nicht  verschiebbaren Gelenkpunkten  Ja /
Nein
Drehgelenke mit Wälzlagern  Ja / Nein
VESA Adapter 75  Ja / Nein
Monitoraufnahme neigbar  Ja / Nein
Zuladung VESA Adapter: min. 25 kg  _______ kg

Fabrikat ____________________________
Typ ____________________________
1 Stück
* Zutreffendes bitte ankreuzen bzw. Eintrag vornehmen

Infusionshaltearm Infusionsseite
zweiteiliger Infusionshaltearm zur Anbringung an der
zuvor beschriebenen Mediensäule, Gelenkarm horizontal
schwenkbar, Montage an allen 4 Seiten der Mediensäule
möglich.
Anforderungen  Angebot*
Länge: min. 200 mm + 200 mm  ________mm
mit integriertem, aufklappbaren Kabelkanal  Ja / Nein
Mit Feststellmöglichkeit der Gelenkpunkte und
fixierten, nicht  verschiebbaren Gelenkpunkten  Ja /
Nein
Drehgelenke mit Wälzlagern  Ja / Nein
Ø25 mm Adapter  Ja / Nein
Zuladung am Adapter: min. 25 kg  ________ kg

Fabrikat ____________________________
Typ ____________________________
4 Stück
* Zutreffendes bitte ankreuzen bzw. Eintrag vornehmen

Infusionsstange abgewinkelt Infusionsseite
Anforderungen  Angebot*
Aufnahmerohr: Ø 25 mm  _______ mm
Länge des Aufnahmerohres: min. 1000 mm  _______ mm
Ausschubhöhe: min. 800 mm  _______ mm
Flaschenhalter für 4 Infusionsflaschen  Ja / Nein
Zuladung: min. 20kg  ________ kg

Fabrikat ____________________________
Typ ____________________________
2 Stück
* Zutreffendes bitte ankreuzen bzw. Eintrag vornehmen

Infusionshaltearm Beatmungsseite
zweiteiliger Infusionshaltearm zur Anbringung an der
zuvor beschriebenen Mediensäule, Gelenkarm horizontal
schwenkbar, Montage an allen 4 Seiten der Mediensäule
möglich.
Anforderungen  Angebot*
Länge: min. 300 mm + 300 mm  ________mm
mit integriertem, aufklappbaren Kabelkanal  Ja / Nein
Mit Feststellmöglichkeit der Gelenkpunkte und
fixierten, nicht  verschiebbaren Gelenkpunkten  Ja /
Nein
Drehgelenke mit Wälzlagern  Ja / Nein
Ø25 mm Adapter  Ja / Nein
Zuladung am Adapter: min. 25 kg  ________ kg

Fabrikat ____________________________
Typ ____________________________
1 Stück
* Zutreffendes bitte ankreuzen bzw. Eintrag vornehmen

Gerätestange Beatmungsseite
zur Anbringung an die zuvor beschriebenen Halterarm,
Montage an allen 4 Seiten der Mediensäule möglich.
Anforderungen  Angebot*
Aufnahmerohr: Ø 25 mm  _______ mm
Länge des Aufnahmerohres: min. 500 mm  _______ mm
Zuladung: min. 25 kg  ________ kg

Fabrikat ____________________________
Typ ____________________________
1 Stück
* Zutreffendes bitte ankreuzen bzw. Eintrag vornehmen

Schienenhalter Beatmungsseite
Anforderungen  Angebot*
Schienenhalter zur Montage an einer Gerätestange
Aufnahmebohrung: Ø 25 mm  _______ mm
Zuladung: min. 10 kg  ________ kg

Fabrikat ____________________________
Typ ____________________________
1 Stück
* Zutreffendes bitte ankreuzen bzw. Eintrag vornehmen

Normschiene Beatmungsseite
Anforderungen  Angebot*
Normschiene 25x10mm zur Montage an Schienenhalter

Länge min. 400mm  _______ mm
Zuladung: min. 10 kg  ________ kg

Fabrikat ____________________________
Typ ____________________________
1 Stück
* Zutreffendes bitte ankreuzen bzw. Eintrag vornehmen

Klemmschiene Beatmungsseite
zur Anbringung an die zuvor beschriebene Mediensäule.
Montage an  allen 4 Seiten der Mediensäule möglich.
Anforderungen  Angebot
Länge min. 400mm  _______ mm
Zuladung: min. 20 kg  ________ kg

Fabrikat ____________________________
Typ ____________________________  3 Stück
* Zutreffendes bitte ankreuzen bzw. Eintrag vornehmen

LED Untersuchungsleuchte Beatmungsseite
Anforderungen  Angebot*
Montage an Gerätenormschiene 10 x 25 mm Ja / Nein
Gewicht: max. 1,5 kg  ______ kg
Gesamtlänge Gelenkarm: min. 1000 mm  ______ mm
Federentlasteter Gelenkarm  Ja / Nein
Gelenke des Gelenkarms einzeln fixierbar  Ja / Nein
Integrierter Sicherheitstransformator  Ja / Nein
Leuchtmittel: LED  Ja / Nein
Bedienung über Folientasten am Leuchtenkopf Ja / Nein
Beleuchtungsstärke (0,5 m): min. 30.000 Lux ______ Lux
Beleuchtungsstärke dimmbar  Ja / Nein
Beleuchtungsstärke dimmbar im Bereich: ca. 20 - 100%
  ________ %
Farbtemperatur einstellbar  Ja / Nein
Farbwiedergabeindex: Ra = 96  RA_______
Lebensdauer Leuchtmittel: min. 30.000 h  ________ h
Nennspannung: 100 - 240 V  ________ V
Wirkleistung (P): max. 18 W  ________ W
Klassifizierung nach MPG  _________

Fabrikat ____________________
Typ ____________________
1 Stück
* Zutreffendes bitte ankreuzen bzw. Eintrag vornehmen

Katheterköcher Beatmungsseite
zur Anbringung an die zuvor beschriebene Mediensäule.
Montage an  einer Normschiene 25x10mm,
Anforderungen  Angebot
Deckel  Ja / Nein
Min. 2 Trennwände  Ja / Nein
Sichtfenster  Ja / Nein
Maße: min. 130x70x700 (BxTxH)  ____x___x___mm

Fabrikat ____________________________
Typ ____________________________
1 Stück
* Zutreffendes bitte ankreuzen bzw. Eintrag vornehmen

Komplett liefern, montieren und anschließen einschl.
Kleinmaterial.
Menge: 15,000 St

**01.01.0005 Deckenbefestigung- Vorbereitung für spätere Nachrüstung**
Deckenbefestigung-  Vorbereitung für spätere
Nachrüstung

vorgesehen für Raum-Nr.:

1.F.05 2-Bett - WA: IA2041
1.F.04 2-Bett

Für die Räume 1.F.04 2-Bett und 1.F.05 2-Bett soll die
Unterkonstruktion für zukünftige
Deckenversorgungseinheiten geliefert und montiert
werden.
In diesen Räumen erfolgt keine sofortige Installation
der Deckenversorgungseinheiten. Die Unterkonstruktion
muss für eine spätere  Nachrüstung geeignet sein. Zudem
ist eine Abdeckung der Unterkonstruktion von unten
erforderlich, um eine ordnungsgemäße Deckengestaltung
sicherzustellen.

Deckenbefestigung
Es soll ein Montagegestell zur Installation der
Versorgungseinheit und zur Überbrückung des
Zwischendeckenfreiraumes bis zu 1000 mm geliefert
 werden, inklusive aller notwendigen
 Befestigungskomponenten, z.B. Unterdeckenflansch
, Distanzrohre, Rohrversteifung, Trennstellenflansch. A
m unteren Ende des Gestells befinden sic
h Anschlusskomponenten zum Anschluss aller geforderte
n Medien (Elektro- und Gasversorgung).
Zur Abdeckung der Öffnung in die Zwischendecke, werde
n Baldachine gefordert, die mittels eine
r Silikon-Dichtlippe gegen die Decke abdichten. Zu
r problemlosen Montage und Wartung sind diese Abdeckung
n zweigeteilt auszuführen. Sie ist für all
e ausgeschriebenen Einzel- un
d Doppeldeckenversorgungseinheiten zu verwenden.

Bauseitige Vorgaben:

Oberkante Fertigfußboden bis Unterkante Rohdecke:
 3890mm/3900mm

Oberkante Fertigfußboden bis Unterkante Zwischendeck
e:
 2900mm

8 Aufmaß vor Ort)

Anforderungen  Angebot*

Lieferung inklusive aller notwendig
en Befestigungskomponenten
  Ja / Nein

Schnittstellen zum Anschluss aller geforderten Medi
en (Gas-,
Starkstrom- und Schwachstrom-Einrichtungen) Ja / Nein

Deckenrohre überbrücken eine Zwischendeckenhöhe von b
is zu
1000 mm und sind auf der Baustelle auf die benötig
te Zwischendeckenhöhe anpassbar  Ja / Nein

Max. auftretendes Moment an der Decke:  ______N

Max. auftretende Zugkraft an der Decke:  ______ Nm
Durchmesser des Lochkreises:  ______ mm

Deckengestell vorbereitet zur Aufnahme einer zweiten
  Deckenversorgungseinheit oder eines Monitorarmes
  Ja / Nein
Material des Deckenflansches, Trennstellenflansches,
Versteifungssatzes und der Gewindestangen:
  __________

Farbe des Baldachins:  __________

Baldachin Abmaße (L x B x H)  ___x ___x ___ mm

Material des Baldachins:  __________

Baldachin in geteilter Ausführung  Ja / Nein

* Zutreffendes bitte ankreuzen bzw. Eintrag vornehmen.

Komplett liefern, montieren und anschließen einschl
.  Kleinmaterial.
Menge: 4,000 St

**01.01.0006 Deckenbefestigung**
Deckenbefestigung

vorgesehen für Raum-Nr.:

1.F.72 2-Bett

Deckenbefestigung
Es soll ein Montagegestell zur Installation der
Versorgungseinheit und zur Überbrückung des
Zwischendeckenfreiraumes bis zu 1000 mm geliefert
 werden, inklusive aller notwendigen
 Befestigungskomponenten, z.B. Unterdeckenflansch
, Distanzrohre, Rohrversteifung, Trennstellenflansch. A
m unteren Ende des Gestells befinden sic
h Anschlusskomponenten zum Anschluss aller geforderte
n Medien (Elektro- und Gasversorgung).
Zur Abdeckung der Öffnung in die Zwischendecke, werde
n Baldachine gefordert, die mittels eine
r Silikon-Dichtlippe gegen die Decke abdichten. Zu
r problemlosen Montage und Wartung sind diese Abdeckung
n zweigeteilt auszuführen. Sie ist für all
e ausgeschriebenen Einzel- un
d Doppeldeckenversorgungseinheiten zu verwenden.

Bauseitige Vorgaben:

Oberkante Fertigfußboden bis Unterkante Rohdecke:
 3890mm/3900mm

Oberkante Fertigfußboden bis Unterkante Zwischendeck
e:
 2900mm

(Aufmaß vor Ort)

Anforderungen  Angebot*

Lieferung inklusive aller notwendig
en Befestigungskomponenten
  Ja / Nein

Schnittstellen zum Anschluss aller geforderten Medi
en (Gas-,
Starkstrom- und Schwachstrom-Einrichtungen) Ja / Nein

Deckenrohre überbrücken eine Zwischendeckenhöhe von b
is zu
1000 mm und sind auf der Baustelle auf die benötig
te Zwischendeckenhöhe anpassbar  Ja / Nein

Max. auftretendes Moment an der Decke:  ______N

Max. auftretende Zugkraft an der Decke:  ______ Nm
Durchmesser des Lochkreises:  ______ mm

Deckengestell vorbereitet zur Aufnahme einer zweiten
  Deckenversorgungseinheit oder eines Monitorarmes
  Ja / Nein
Material des Deckenflansches, Trennstellenflansches,
Versteifungssatzes und der Gewindestangen:
  __________

Farbe des Baldachins:  __________

Baldachin Abmaße (L x B x H)  ___x ___x ___ mm

Material des Baldachins:  __________

Baldachin in geteilter Ausführung  Ja / Nein

* Zutreffendes bitte ankreuzen bzw. Eintrag vornehmen.

Komplett liefern, montieren und anschließen einschl
.  Kleinmaterial.
Menge: 2,000 St

**01.01.0007 Deckenversorgungseinheit und Wandversorgungseinheit ITS**
Deckenversorgungseinheit und Wandversorgungseinheit ITS

vorgesehen für Raum-Nr.:
1.F.72 2-Bett

Wie Position 01.01.001 nur Beatmungsseite ausgeführt
als Wandver-sorgungseinheit. Das Befestigungssystem für
Zubehör muss bei Wand-und Deckenversorgungseinheit
identisch sein.

Tragarmsystem
Das Tragarmsystem ermöglicht eine optimale
Positionierung von Medienköpfen und -säulen. Um auch in
Zukunft einfache Nachrüstungen am Tragarmsystem
durchzuführen, sind die Tragarme an den Endseiten mit
leicht abnehmbaren Endkappen versehen.
Die Bremsen werden über in der Säule integrierte, frei
 positionierbare Bedienelemente oder über Bediengriffe
 an einer Konsole, einer Mediensäule oder einem
 Medienkopf angesteuert. Alle Bremsen des Tragarmsystem
 können gleichzeitig durch das Umfassen de
s Bediengriffes gelöst werden. Die Positionierung de
r Deckenversorgungseinheit ist mit einer Hand möglich.

Tragarmsystem Infusionsseite
Anforderungen  Angebot*
Das Bremssystem beinhaltet ein Doppel-Bremssyste
m, bestehend aus Friktionsbremse und pneumatischer Brem
se Ja / Nein

Die pneumatische Bremse ist zum direkten Anschluss
an medizinischer Druckluft geeignet  Ja / Nein

Bei Abfall / Ausfall der Druckluftversorgung verblei
bt das Armsystem durch die integrierte Friktionsbrem
se stabil in der zuvor eingestellten Position. In ein
er Notfallsituation lässt sich die DVE trotz Druckausfa
ll vom Patienten wegschwenken, um uneingeschränkten Zug
ng zum Patienten zu gewähren.

Falls Nein: Beschreibung des Bremssystems
___________________________________
___________________________________
___________________________________

Schwenkbereich des Armsystems je Drehgelenk: min. 330
  ________ °

Endanschläge vor Ort entsprechend Nutzerwünsch
en einstellbar
  Ja / Nein

Die Armlänge ist von Achse Lager zu Achse Lager
zu messen!
Länge oberer Tragarm min. 750 mm  _______ mm
Länge unterer Tragarm min. 750 mm  _______ mm
Farbe  __________

Gleichzeitiges Lösen aller Bremsen und Positionier
en der Tragarme mit einer Hand möglich  Ja / Nein
* Zutreffendes bitte ankreuzen bzw. Eintrag vornehmen

Mediensäule Infusionsseite
Die vertikale Mediensäule ist über ein integriert
es Drehlager mit einem Distanzrohr am Tragarmsyst
em verbunden. Dieses Distanzrohr lässt sich individue
ll auf der Baustelle an die Gegebenheiten anpassen. Z
ur Anbringung von Konsolen, Haltearmen und anderem Zube
ör sind vier vertikale Befestigungsschienen an mindeste
ns vier Seiten der Mediensäule gefordert. D
ie Entnahmestellen (Gas, Elektro, Schwachstrom) könn
en beliebig auf jedem Bestückungsblech der Säule und üb
er dessen gesamte Länge positioniert werden. Z
ur Platzierung von Entnahmestellen sind durchgängi
ge Bestückungsbleche ohne Spalten zu verwenden m
it glatten, desinfektionsmittelbeständigen Oberflächen.
Anforderungen  Angebot*
Befestigung von Zubehör an allen vier Seiten möglich
  Ja / Nein

Min. vier vertikale Befestigungsschienen  Ja / Nein

Länge je Befestigungsschiene: min. 1200mm ______ mm

Zuladung an der Mediensäule in Kombination mit zuv
or beschriebenen Armsystem min. 150kg  _______ kg

Bestückung mit Einbaukomponenten an min. 4 Seit
en möglich
  Ja / Nein

Einbau von Gas und Steckdosen auf dem gleich
en Bestückungsblech
  Ja / Nein

Durchgängige Bestückungsbleche der Mediensäule Ja
 / Nein
Länge je Bestückungsblech min. 1200  _______ mm
Anzahl der Einbauplätze der Mediensäule: min. 50Stk.
  ________ St
Farbe der Mediensäule:  ___________
Farbe der Bestückungsbleche:  ___________
Drehbereich: min. 330 °  __________ °

wisch- und desinfektionsmittelbeständig
es Touch-Bedienfeld  zur Bedienung der Bremsen  Ja
 / Nein

Falls Nein: Beschreibung des Bediensystems
___________________________________
___________________________________
___________________________________

Dimmbares indirektes Bodenlicht
Dimmbares Lichtmodul mit nach unten abstrahlend
er Ausführung, zur Installation in die Unterseite d
er Mediensäule, LED-Leuchtmitteleinsatz inkl. integrier
en Niederspannungs-Netzteil zur Spannungsversorgun
g. Ansteuerung über bauseitigen Tastdimmer
Anforderungen  Angebot*
Deckenlicht dimmbar  Ja / Nein
Elektrische Leistung Leuchtmittel:  _____ W
LED-Farbtemperatur: Warmweiß (ca. 3000 K) _____ K
Lichtstrom: min. 600 lm  _____ lm
Abstrahlwinkel:  _____ °
Anzahl LEDs:  ________
Nutzlebensdauer: min. 30.000 Std  _____ Std.
Inklusive Leuchtmittel  Ja / Nein
Inklusive aller elektrischen Komponenten  Ja / Nein
Leuchtmittel nach außen geschützt  Ja / Nein
* Zutreffendes bitte ankreuzen bzw. Eintrag vornehmen

Medienbestückung
Als Fabrikat für die Med. Gasentnahmestellen ist d
as Fabrikat Dräger vorzusehen. Lieferung und Montage si
nd in die Preise einzurechnen.

Anforderungen  Angebot*
1x  Sauerstoff  ______ Stk
1x  Druckluft, 5 bar  ______ Stk
1x  Vakuum  ______ Stk

Gefordertes Fabrikat:  Ja / Nein
  Fabrikat: Dräger
  Typ: Gasentnahmestelle - farbneutral

14x 230V Schutzkontaktsteckdosen m
it LED-Kontrollleuchte Beschriftungsfeld (13x SV - grü
n, 1x BSV - orange)
  ______ Stk

Einbau der Schuko-Steckdosen in 45°-Schrägstellung
  Ja / Nein

Schuko-Steckdosen aufgeteilt auf 4 Stromkreis Ja / Nein

14x Potentialausgleichsbolzen  ______ Stk

1x Systemdose Dräger Monitoring IACS incl. Verkabelu
ng
 Zur WVE Beatmungsseite  ______ Stk

4x Doppeldatendose - RJ45 inkl. CAT 7 Leitung bis zur
 Deckenschnittstelle  ______ Stk

2x Leerdose mit Deckel  ______ Stk

1x Leerdose ohne Deckel (Schwesternruf) ______ Stk

Medienanschlüsse wie gefordert angeboten  Ja / Nein

Falls Nein: Beschreibung der Abweichungen
___________________________________
___________________________________
___________________________________

Wandversorgungseinheit Beatmungsseite
Es soll ein Montagerahmen zur Befestigung d
er Wandversorgungseinheit vorab geliefert werden, ink
l. aller Befestigungsmittel. Der Montagerahmen verfü
gt über getrennte Einspeisefelder für die rückseiti
ge Einspeisung der Elektroleitungen und der Gasrohre.
Der Montagerahmen ermöglicht ein einfaches Einhäng
en der komplett werkseitig gas- und elektrotechnisch b
is zur Schnittstelle vormontierten Wandversorgungseinhe
t.

Bauseitige Vorgaben:
Montagerahmen zur Montage an der Wand; bestehend a
us folgenden Komponenten:

Befestigung an bauseitige Unterkonstruktion (z.
B. verstärkte Ständer)

Anforderungen  Angebot*
Lieferung inklusive aller notwendig
en Befestigungskomponenten,
  Ja / Nein

Einspeisefelder zur Einspeisung aller gefordert
en Medien (Gas-,
Starkstrom- und Schwachstrom-Einrichtungen) Ja / Nein

Max. 6 Befestigungspunkte:  ______

Max. auftretendes Moment je Befestigungspunkt 1500Nm:
  ______Nm

Vertikale WVE zum einfachen Einhängen in den zuv
or beschriebenen Montagerahmen. Zur Anbringung v
on Konsolen, Haltearmen und anderem Zubehör sind zw
ei vertikale Befestigungsschienen frontseitig an der W
VE gefordert. Die Entnahmestellen (Gas, Elektr
o, Schwachstrom) können beliebig auf jed
em Bestückungsblech der WVE und über dessen gesamte Län
ge positioniert werden. Zur Platzierung v
on Entnahmestellen sind durchgängige Bestückungsblec
he ohne Spalten zu verwenden mit glatte
n, desinfektionsmittelbeständigen Oberflächen.

Anforderungen  Angebot*
Einspeisefelder zur Einspeisung aller gefordert
en Medien (Gas-,
Starkstrom- und Schwachstrom-Einrichtungen) Ja / Nein

Seitlich 2x Normschiene 25x10mm, Länge min. 250mm
  ______ mm

Zuladung an o.g. Normschiene je min. 5kg  _______ kg

Befestigung von Zubehör frontseitig möglich Ja / Nein
Min. zwei vertikale Befestigungsschienen  Ja / Nein
Länge je Befestigungsschiene: min. 1300mm ______ mm

Zuladung an der WVE an den genannt
en Befestigungsschienen min.
160kg  _______ kg

Bestückung mit Einbaukomponenten an min. 3 Seit
en möglich (front, links, rechts)  Ja / Nein

Gasdosen und Steckdosen auf dem gleich
en Bestückungsblech möglich  Ja / Nein
Gasdosen oberhalb von Steckdosen auf dem gleich
en Bestückungsblech möglich  Ja / Nein
Einbauten in jedem beliebigen Bestückungsblech der W
VE möglich
  Ja / Nein
Durchgängige Bestückungsbleche der WVE  Ja / Nein
Länge je Bestückungsblech: min.1300mm  _______ mm
Anzahl der Einbauplätze der WVE: min.  70 Stk. ______
__ Stk
Farbe der WVE:  ___________
Anpassbar in min. 3 Farben  Ja / Nein

Wenn ja: Welche?
___________________________________
___________________________________
___________________________________

Farbe der Bestückungsbleche:  ___________

Dimmbare indirekte Up/Down Beleuchtung
Indirekte Lichtmodule mit nach unten und ob
en abstrahlender Ausführung, zur Installation in d
ie Unterseite und Oberseite der WV
E. LED-Leuchtmitteleinsatz inkl. integriert
em Niederspannungs-Netzteil zur Spannungsversorgu
ng. Ansteuerung über bauseitigen Tastdimmer

Anforderungen  Angebot*
Beleuchtung dimmbar  Ja / Nein
Elektrische Leistung Leuchtmittel: max. 75 W _____ W
LED-Farbtemperatur: Warmweiß 3000K  _____ K
Nutzlebensdauer: min. 30.000 Std  _____ Std
Inklusive Leuchtmittel  Ja / Nein
Inklusive aller elektrischen Komponenten  Ja / Nein
Leuchtmittel nach außen geschützt  Ja / Nein
Ansteuerung über bauseitigen Tastdimmer  Ja / Nein

Medienbestückung
Als Fabrikat für die Med. Gasentnahmestellen ist
das Fabrikat Dräger vorzusehen. Lieferung und Montage s
ind in die Preise einzurechnen.

Anforderungen  Angebot*
2x  Sauerstoff  ______ Stk
2x  Druckluft, 5 bar  ______ Stk
2x  Vakuum  ______ Stk

Gefordertes Fabrikat:  Ja / Nein
Fabrikat: Dräger
Typ: Gasentnahmestelle - farbneutral

12x 230V Schutzkontaktsteckdosen
mit LED-Kontrollleuchte
 Beschriftungsfeld, (11x SV - grün, 1x BSV - orange)
  ______ Stk

Einbau der Schuko-Steckdosen in 45°-Schrägstellung
  Ja / Nein
Schuko-Steckdosen aufgeteilt auf 4 Stromkreise J
a / Nein

12x Potentialausgleichsbolzen  ______ Stk

1x Systemdose Dräger Monitoring IACS incl. Verkabel
ung
 Zur Infusionssäule  ______ Stk

4x Doppeldatendose - RJ45 inkl. CAT 7 Leitung bis
zur Deckenschnittstelle  ______ Stk

2x Leerdose mit Deckel  ______ Stk

Medienanschlüsse wie gefordert angeboten  Ja / Nein

Falls Nein: Beschreibung der Abweichungen
___________________________________
___________________________________
___________________________________

Fabrikat ____________________________
Typ  ____________________________
* Zutreffendes bitte ankreuzen bzw. Eintrag vornehmen

Komplett liefern, montieren und anschließen einsc
hl. Kleinmaterial.
Menge: 2,000 St

**01.01.0008 Wandbefestigung für Wandversorgungseinheiten-**
Wandbefestigung für Wandversorgungseinheiten-
Vorbereitung für spätere Nachrüstung

vorgesehen für Raum-Nr.:

1.F.04 2-Bett
1.F.05 2-Bett -  WA  IA2041

Wandversorgungseinheit Beatmungsseite
Es soll ein Montagerahmen zur Befestigung der
Wandversorgungseinheit vorab geliefert werden, inkl.
aller Befestigungsmittel. Der Montagerahmen verfügt
über getrennte Einspeisefelder für die rückseitige
Einspeisung der Elektroleitungen und der Gasrohre.
Der Montagerahmen ermöglicht ein einfaches Einhängen
der komplett werkseitig gas- und elektrotechnisch bis
zur Schnittstelle vormontierten Wandversorgungseinheit.

Bauseitige Vorgaben:
Montagerahmen zur Montage an der Wand; bestehend aus
folgenden Komponenten:

Befestigung an bauseitige Unterkonstruktion (z.B.
verstärkte Ständer)

Anforderungen  Angebot*
Lieferung inklusive aller notwendigen
Befestigungskomponenten,
  Ja / Nein

Einspeisefelder zur Einspeisung aller geforderten
Medien (Gas-,
Starkstrom- und Schwachstrom-Einrichtungen) Ja / Nein

Max. 6 Befestigungspunkte:  ______

Max. auftretendes Moment je Befestigungspunkt 1500Nm:
  ______Nm

Komplett liefern, montieren und anschließen einschl.
Kleinmaterial.
Menge: 4,000 St

**01.01.0009 Arbeitsplatzkomponenten und Zubehöre**
Arbeitsplatzkomponenten und Zubehöre

zu Pos.: 01.01.0005

vorgesehen für Raum-Nr.:
1.F.72  2-Bett

Ablage Infusionsseite
Ablage zur Anbringung an die zuvor beschriebene
Mediensäule. Montage an allen 4 Seiten der Mediensäule
möglich.
Anforderungen  Angebot*
Stellfläche min.: 400x330mm  ___ x ___ mm
Höhe: max. 30 mm  _______ mm
Zuladung: min. 80 kg  ________ kg
Material: Aluminium  __________

Glatte, kratzfeste, nicht bleichende und antistatische
Oberfläche
  Ja / Nein
Keine scharfen Ecken und Kanten  Ja / Nein
Flüssigkeitskante hinten  Ja / Nein
Ablage ist stufenlos vertikal verschiebbar  Ja / Nein
Ablage ist stufenlos horizontal verschiebbar  Ja / Nein
Vorbereitet zur Aufnahme von bis zu drei Schubladen
  Ja / Nein
Zusätzliche Normschienen (25x10 mm) links und rechts
Abstand zwischen Ablage und Normschiene: min. 20mm
  _______ mm
Zuladung je Normschiene: min. 10 kg  _______ kg

Bedienelement an der Vorderseite der Konsole

Bedienelement an Konsole zum Lösen der Bremsen und zur
Unterstützung des Anwenders beim Positionieren des
Systems

Signalübertragung zur Bremssteuerung drahtlos  Ja /
Nein

Fabrikat ____________________________
Typ ____________________________
1 Stück
* Zutreffendes bitte ankreuzen bzw. Eintrag vornehmen

Ablage mit Schublade Beatmungsseite
Ablage zur Anbringung an die zuvor beschriebene WVE.
Anforderungen  Angebot*
Stellfläche min.: 500x450mm  ___ x ___ mm
Höhe: max. 30 mm  _______ mm
Zuladung: min. 80 kg  ________ kg
Material: Aluminium  __________

Glatte, kratzfeste, nicht bleichende und antistatische
Oberfläche
  Ja / Nein
Keine scharfen Ecken und Kanten  Ja / Nein
Flüssigkeitskante hinten  Ja / Nein
Ablage ist stufenlos vertikal verschiebbar  Ja / Nein
Ablage ist stufenlos horizontal verschiebbar  Ja / Nein
Vorbereitet zur Aufnahme von bis zu drei Schubladen
  Ja / Nein

Zusätzliche Normschienen (25x10 mm) links und rechts
Abstand zwischen Ablage und Normschiene: min. 20mm

  _______ mm
Zuladung je Normschiene: min. 10 kg  _______ kg
Schubladen-Maße: min. 350x250x120 (BxTxH)
  ____x___x___mm
Zuladung, min. 10 kg  _________ kg
Selbst-Zuziehfunktion  Ja / Nein
Leichte Reinigung durch werkzeuglose Demontage der
gesamten Schublade  Ja / Nein
abnehm- und austauschbare Frontplatte  Ja / Nein
Farbe der Frontplatte  __________
Optional Farbe anpassbar  Ja / Nein

Wenn ja: Welche?
___________________________________
___________________________________
___________________________________

Fabrikat ____________________________
Typ ____________________________
1 Stück
* Zutreffendes bitte ankreuzen bzw. Eintrag vornehmen

Monitorhaltearm VESA Infusionsseite
zweiteiliger Monitorhaltearm zur Anbringung an der
zuvor beschriebenen Mediensäule, Gelenkarm horizontal
schwenkbar, Montage an allen 4 Seiten der Mediensäule
möglich.
Anforderungen  Angebot*
Länge: min. 300 mm + 300 mm  _______mm
mit integriertem, aufklappbaren Kabelkanal  Ja / Nein
Mit Feststellmöglichkeit der Gelenkpunkte und
fixierten, nicht  verschiebbaren Gelenkpunkten  Ja /
Nein
Drehgelenke mit Wälzlagern  Ja / Nein
VESA Adapter 75  Ja / Nein
Monitoraufnahme neigbar  Ja / Nein
Zuladung VESA Adapter: min. 25 kg  _______ kg

Fabrikat ____________________________
Typ ____________________________
1 Stück
* Zutreffendes bitte ankreuzen bzw. Eintrag vornehmen

Monitorhaltearm VESA Beatmungsseite
zweiteiliger Monitorhaltearm zur Anbringung an der
zuvor beschriebenen WVE, Gelenkarm horizontal
schwenkbar
Anforderungen  Angebot*
Länge: min. 300 mm + 200 mm  _______mm
mit integriertem, aufklappbaren Kabelkanal  Ja / Nein
Mit Feststellmöglichkeit der Gelenkpunkte und
fixierten, nicht  verschiebbaren Gelenkpunkten  Ja /
Nein
Drehgelenke mit Wälzlagern  Ja / Nein
VESA Adapter 75  Ja / Nein
Monitoraufnahme neigbar  Ja / Nein
Zuladung VESA Adapter: min. 25 kg  _______ kg
Zusätzlich 300mm Normschiene am Monitorarm Ja / Nein

Fabrikat ____________________________
Typ ____________________________
1 Stück
* Zutreffendes bitte ankreuzen bzw. Eintrag vornehmen

Monitorhaltearm VESA Beatmungsseite
zweiteiliger Monitorhaltearm zur Anbringung an der
zuvor beschriebenen WVE, Gelenkarm horizontal
schwenkbar
Anforderungen  Angebot*
Länge: min. 200 mm + 200 mm  _______mm
mit integriertem, aufklappbaren Kabelkanal  Ja / Nein
Mit Feststellmöglichkeit der Gelenkpunkte und
fixierten, nicht verschiebbaren Gelenkpunkten  Ja /
Nein
Drehgelenke mit Wälzlagern  Ja / Nein
VESA Adapter 75  Ja / Nein
Monitoraufnahme neigbar  Ja / Nein
Zuladung VESA Adapter: min. 25 kg  _______ kg

Fabrikat ____________________________
Typ ____________________________
1 Stück
* Zutreffendes bitte ankreuzen bzw. Eintrag vornehmen

Infusionshaltearm Infusionsseite
zweiteiliger Infusionshaltearm zur Anbringung an der
zuvor beschriebenen Mediensäule, Gelenkarm horizontal
schwenkbar, Montage an allen 4 Seiten der Mediensäule
möglich.
Anforderungen  Angebot*
Länge: min. 200 mm + 200 mm  ________mm
mit integriertem, aufklappbaren Kabelkanal  Ja / Nein
Mit Feststellmöglichkeit der Gelenkpunkte und
fixierten, nicht verschiebbaren Gelenkpunkten  Ja /
Nein
Drehgelenke mit Wälzlagern  Ja / Nein
Ø25 mm Adapter  Ja / Nein
Zuladung am Adapter: min. 25 kg  ________ kg

Fabrikat ____________________________
Typ ____________________________
4 Stück
* Zutreffendes bitte ankreuzen bzw. Eintrag vornehmen

Infusionsstange abgewinkelt Infusionsseite
Anforderungen  Angebot*
Aufnahmerohr: Ø 25 mm  _______ mm
Länge des Aufnahmerohres: min. 1000 mm  _______ mm
Ausschubhöhe: min. 800 mm  _______ mm
Flaschenhalter für 4 Infusionsflaschen  Ja / Nein
Zuladung: min. 20kg  ________ kg

Fabrikat ____________________________
Typ ____________________________
2 Stück
* Zutreffendes bitte ankreuzen bzw. Eintrag vornehmen

Infusionshaltearm Beatmungsseite
zweiteiliger Infusionshaltearm zur Anbringung an der
zuvor beschriebenen WVE, Gelenkarm horizontal
schwenkbar
Anforderungen  Angebot*
Länge: min. 300 mm + 300 mm  ________mm
mit integriertem, aufklappbaren Kabelkanal  Ja / Nein
Mit Feststellmöglichkeit der Gelenkpunkte und
fixierten, nicht  verschiebbaren Gelenkpunkten  Ja /
Nein
Drehgelenke mit Wälzlagern  Ja / Nein
Ø25 mm Adapter  Ja / Nein
Zuladung am Adapter: min. 25 kg  ________ kg

Fabrikat ____________________________
Typ ____________________________
1 Stück
* Zutreffendes bitte ankreuzen bzw. Eintrag vornehmen

Gerätestange Beatmungsseite
zur Anbringung an die zuvor beschriebenen Halterarm
Anforderungen  Angebot*
Aufnahmerohr: Ø 25 mm  _______ mm
Länge des Aufnahmerohres: min. 500 mm  _______ mm
Zuladung: min. 25 kg  ________ kg

Fabrikat ____________________________
Typ ____________________________
1 Stück
* Zutreffendes bitte ankreuzen bzw. Eintrag vornehmen

Schienenhalter Beatmungsseite
Anforderungen  Angebot*
Schienenhalter zur Montage an einer Gerätestange
Aufnahmebohrung: Ø 25 mm  _______ mm
Zuladung: min. 10 kg  ________ kg

Fabrikat ____________________________
Typ ____________________________
1 Stück
* Zutreffendes bitte ankreuzen bzw. Eintrag vornehmen

Normschiene Beatmungsseite
Anforderungen  Angebot*
Normschiene 25x10mm zur Montage an Schienenhalter
Länge min. 400mm  _______ mm
Zuladung: min. 10 kg  ________ kg

Fabrikat ____________________________
Typ ____________________________
1 Stück
* Zutreffendes bitte ankreuzen bzw. Eintrag vornehmen

Klemmschiene Beatmungsseite
zur Anbringung an die zuvor beschriebene WVE, Montage
frontseitig
Anforderungen  Angebot
Länge min. 400mm  _______ mm
Zuladung: min. 20 kg  ________ kg

Fabrikat ____________________________
Typ ____________________________
1 Stück
* Zutreffendes bitte ankreuzen bzw. Eintrag vornehmen

LED Untersuchungsleuchte Beatmungsseite
Anforderungen  Angebot*
Montage an Gerätenormschiene 10 x 25 mm Ja / Nein
Gewicht: max. 1,5 kg  ______ kg
Gesamtlänge Gelenkarm: min. 1000 mm  ______ mm
Federentlasteter Gelenkarm  Ja / Nein
Gelenke des Gelenkarms einzeln fixierbar  Ja / Nein
Integrierter Sicherheitstransformator  Ja / Nein
Leuchtmittel: LED  Ja / Nein
Bedienung über Folientasten am Leuchtenkopf Ja / Nein
Beleuchtungsstärke (0,5 m): min. 30.000 Lux ______ Lux
Beleuchtungsstärke dimmbar  Ja / Nein
Beleuchtungsstärke dimmbar im Bereich: ca. 20 - 100%
  ________ %
Farbtemperatur einstellbar  Ja / Nein
Farbwiedergabeindex: Ra = 96  RA_______
Lebensdauer Leuchtmittel: min. 30.000 h  ________ h
Nennspannung: 100 - 240 V  ________ V
Wirkleistung (P): max. 18 W  ________ W
Klassifizierung nach MPG  _________

Fabrikat ____________________
Typ ____________________
1 Stück
* Zutreffendes bitte ankreuzen bzw. Eintrag vornehmen

Katheterköcher Beatmungsseite
zur Anbringung an die zuvor beschriebene WVE. Montage
an einer Normschiene 25x10mm,
Anforderungen  Angebot
Deckel  Ja / Nein
Min. 2 Trennwände  Ja / Nein
Sichtfenster  Ja / Nein
Maße: min. 130x70x700 (BxTxH)  ____x___x___mm

Fabrikat ____________________________
Typ ____________________________
1 Stück
* Zutreffendes bitte ankreuzen bzw. Eintrag vornehmen

Komplett liefern, montieren und anschließen einschl.
Kleinmaterial.
Menge: 2,000 St
